# Bouche de ventilation

- Propriété du fichier: CYPE INGENIEROS, S.A.
- Format: FIEBDC-3/2002
- Zone géographique: Madagascar
- Devise: MGA
- Coûts indirects: 3.00 %
- Frais généraux: 13.00 %
- Bénéfice: 6.00 %
- TVA: 20.00 %

## T Équipements techniques

### TV Climatisation et ventilation

#### TVA Distribution d'air

**TVA250** U Bouche de ventilation.
Bouche d'extraction de tôle d'acier en exécution ronde, de 100 mm de diamètre, couleur blanche RAL 9010, BOEX100B "AIRZONE", fixation par vis cachées. Comprend les accessoires de montage et les éléments de fixation.
Inclut: Implantation. Mise en place du cadre de montage. Fixation dans le cadre de montage.
Critère pour le métré: Nombre d'unités prévues, selon documentation graphique du Projet.
Critère pour le mémoire: On mesurera le nombre d'unités réellement exécutées selon les spécifications du Projet.

| Code | U | Désignation | Quantité | Prix | Montant |
|---|---|---|---|---|---|
| mt42air300a | U | Bouche d'extraction de tôle d'acier en exécution ronde, de 100 mm de diamètre, couleur blanche RAL 9010, BOEX100B "AIRZONE", fixation par vis cachées. (matériau) | 1.000 | 78949.80 | 78949.80 |
| mo005 | h | Compagnon professionnel III/CP2 installateur de climatisation. (main-d'œuvre) | 0.185 | 7220.62 | 1335.81 |
| mo104 | h | Ouvrier professionnel II/OP installateur de climatisation. (main-d'œuvre) | 0.185 | 5242.18 | 969.80 |
| % | % | Frais de chantier des unités d'ouvrage | 2 % | 81255.41 | 1625.11 |
|  |  | Coûts directs |  |  | 82880.52 |
