# Grille de soufflage

- Propriété du fichier: CYPE Ingenieros S.A.
- Format: FIEBDC-3/2016
- Logiciel: Générateur de prix de la construction. CYPE Ingenieros, S.A.
- Date: 28/01/2025
- Zone géographique: Madagascar
- Devise: MGA
- Coûts indirects: 3 %
- Frais généraux: 13 %
- Bénéfice: 6 %
- TVA: 20 %

## T Équipements techniques

### TV Climatisation et ventilation

#### TVA Distribution d'air

**TVA200** U Grille de soufflage.
Grille de soufflage d'aluminium extrudé, avec double déflexion avec lames mobiles horizontales avants et verticales arrières, avec registre de régulation du débit actionnable manuellement par levier, de 400x100 mm, anodisé couleur argent, gamme AirQ, RTHV040010AKRT "AIRZONE", fixation avec clips, montée dans paroi. Comprend les accessoires de montage et les éléments de fixation.
Inclut: Implantation. Montage et fixation de la grille.
Critère pour le métré: Nombre d'unités prévues, selon documentation graphique du Projet.
Critère pour le mémoire: On mesurera le nombre d'unités réellement exécutées selon les spécifications du Projet.

| Code | U | Désignation | Quantité | Prix | Montant |
|---|---|---|---|---|---|
| mt42air010ee | U | Grille de soufflage d'aluminium extrudé, avec double déflexion avec lames mobiles horizontales avants et verticales arrières, avec registre de régulation du débit actionnable manuellement par levier, de 400x100 mm, anodisé couleur argent, gamme AirQ, RTHV040010AKRT "AIRZONE", fixation avec clips. (matériau) | 1 | 265558.2 | 265558.200 |
| mt42air500bh | U | Montant de tôle galvanisée pour formation d'un tableau de montage de grilles, longueur 400 mm, L400AG "AIRZONE". (matériau) | 2 | 21531.8 | 43063.600 |
| mt42air500bb | U | Montant de tôle galvanisée pour formation d'un tableau de montage de grilles, longueur 100 mm, L100AG "AIRZONE". (matériau) | 2 | 14354.4 | 28708.800 |
| mo005 | h | Compagnon professionnel III/CP2 installateur de climatisation. (main-d'œuvre) | 0.234 | 7220.62 | 1689.625 |
| mo104 | h | Ouvrier professionnel II/OP installateur de climatisation. (main-d'œuvre) | 0.234 | 5242.18 | 1226.670 |
| % | % | Frais de chantier des unités d'ouvrage | 2 % | 340246.895 | 6804.938 |
|  |  | Coûts directs |  |  | 347051.833 |

## Ressources

**mt42air010ee** U Grille de soufflage d'aluminium extrudé
Données techniques: Coût énergétique 44.819 MJ; Émission de CO2 3.357 kg
Déchets:
- emballage: re150101 Emballages en papier et en carton. (composant de déchet); quantité 0.072 kg; Code CED 15 01 01; Masse de l'élément 1 kg; Volume 0.001333 m3

**mt42air500bh** U Montant de tôle galvanisée pour formation d'un tableau de montage de grilles, longueur 400 mm, L400AG "AIRZONE"
Données techniques: Coût énergétique 4.408 MJ; Émission de CO2 0.293 kg
Déchets:
- emballage: re150101 Emballages en papier et en carton; quantité 0.09 kg
- emballage: re170203 Plastique. (composant de déchet); quantité 0.045 kg; Code CED 17 02 03; Masse de l'élément 1 kg; Volume 0.001667 m3

**mt42air500bb** U Montant de tôle galvanisée pour formation d'un tableau de montage de grilles, longueur 100 mm, L100AG "AIRZONE"
Données techniques: Coût énergétique 4.408 MJ; Émission de CO2 0.293 kg
Déchets:
- emballage: re150101 Emballages en papier et en carton; quantité 0.09 kg
- emballage: re170203 Plastique; quantité 0.045 kg
