# Porte-à-faux en béton armé pour bord de piscine avec skimmer

- Propriété du fichier: CYPE INGENIEROS, S.A.
- Format: FIEBDC-3/2002
- Zone géographique: Madagascar
- Devise: MGA
- Coûts indirects: 3.00 %
- Frais généraux: 13.00 %
- Bénéfice: 6.00 %
- TVA: 20.00 %

## A VRD et aménagements extérieurs

### AB Bassins et équipements de piscine

#### ABL Bords et plages de piscines

**ABL040** m³ Porte-à-faux en béton armé pour bord de piscine avec skimmer.
Porte-à-faux en béton armé pour bord de piscine avec skimmer, réalisé avec béton BCN: CPJ-CEM II/A 32,5 - TP - B 30 - 15/25 - E: 2a - BA - P 18-305, béton confectionné sur le chantier et coulage avec des moyens manuels, et acier Fe E 500, avec une quantité approximative de 40 kg/m³. Montage et démontage d'un système de coffrage constitué de: surface coffrante en planches en bois, amortissables en 4 utilisations et structure support verticale d'étais métalliques, amortissables en 150 utilisations. Comprend le fil de fer à lier, les séparateurs et liquide décoffrant, pour éviter l'adhérence du béton au coffrage.
Critère d'évaluation économique: Le prix comprend le ferraillage de l'armature (coupe, façonnage et assemblage des éléments) sur l'aire de ferraillage en chantier et la pose en coffrage sur site, mais il ne comprend pas la tuyauterie d'évacuation, les skimmers, les bouches de refoulement ni la prise balai.
Inclut: Implantation. Mise en place des armatures avec des séparateurs homologués. Montage du système de coffrage. Coulage et compactage du béton. Démontage du système de coffrage. Séchage du béton.
Critère pour le métré: Volume moyen sur les sections théoriques de l'excavation, selon documentation graphique du Projet.
Critère pour le mémoire: On mesurera le volume théorique exécuté selon les spécifications du Projet, sans inclure les augmentations par excès d'excavation non autorisés.

| Code | U | Désignation | Quantité | Prix | Montant |
|---|---|---|---|---|---|
| mt08ema050b | m³ | Bois pour coffrage, de 26 mm d'épaisseur. (matériau) | 0.112 | 2320869.80 | 259937.42 |
| mt50spa081a | U | Étai métallique télescopique, allant jusqu'à 3 m de hauteur. (matériau) | 0.075 | 138182.20 | 10363.67 |
| mt50spa052b | m | Grosse planche en bois de pin, de 20x7,2 cm. (matériau) | 0.112 | 45371.60 | 5081.62 |
| mt08var060 | kg | Pointes d'acier de 20x100 mm. (matériau) | 0.280 | 52747.00 | 14769.16 |
| mt08dba010d | l | Agent démoulant, à base d'huiles spéciales, émulsionnable à l'eau, pour coffrages métalliques, phénoliques ou en bois. (matériau) | 0.168 | 10876.20 | 1827.20 |
| mt07aco020a | U | Séparateur homologué pour fondations. (matériau) | 10.000 | 1009.60 | 10096.00 |
| mt07aco055e | kg | Barres en acier haute adhérence, Fe E 500, de divers diamètres. (matériau) | 42.000 | 6260.00 | 262920.00 |
| mt08var050 | kg | Fil de fer galvanisé pour attacher, de 1,30 mm de diamètre. (matériau) | 0.580 | 9042.40 | 5244.59 |
| mt08aaa010a | m³ | Eau. (matériau) | 0.189 | 9042.40 | 1709.01 |
| mt01arg000a | m³ | Sable criblé. (matériau) | 0.402 | 133586.00 | 53701.57 |
| mt01arg001ar | m³ | Gros granulats homogénéisés, de taille maximale 15/25 mm. (matériau) | 0.755 | 142658.00 | 107706.79 |
| mt08cem000a | kg | Ciment gris en sacs. (matériau) | 483.000 | 657.00 | 317331.00 |
| mq06hor010 | h | Bétonnière électrique avec une capacité de gâchage de 160 l. (matériel) | 0.630 | 13090.80 | 8247.20 |
| op00ciz020 |  | Cisaille pour barres à haute adhérence en acier. | 1.000 | 0.00 | 0.00 |
| op00ata010 |  | Pince à ligaturer. | 1.000 | 0.00 | 0.00 |
| au00auh040 |  | Vibreur de béton, électrique. | 1.000 | 0.00 | 0.00 |
| mo044 | h | Compagnon professionnel III/CP2 coffreur. (main-d'œuvre) | 0.554 | 7311.86 | 4050.77 |
| mo091 | h | Ouvrier professionnel II/OP coffreur. (main-d'œuvre) | 0.615 | 5462.40 | 3359.38 |
| mo043 | h | Compagnon professionnel III/CP2 ferrailleur. (main-d'œuvre) | 0.315 | 7311.86 | 2303.24 |
| mo090 | h | Ouvrier professionnel II/OP ferrailleur. (main-d'œuvre) | 0.354 | 5462.40 | 1933.69 |
| mo113 | h | Ouvrier d'exécution I/OE1 construction. (main-d'œuvre) | 1.292 | 5059.97 | 6537.48 |
| mo112 | h | Ouvrier d'exécution I/OE2 construction. (main-d'œuvre) | 1.354 | 5143.96 | 6964.92 |
| mo045 | h | Compagnon professionnel III/CP2 bétonneur. (main-d'œuvre) | 0.086 | 7311.86 | 628.82 |
| mo092 | h | Ouvrier professionnel II/OP bétonneur. (main-d'œuvre) | 0.345 | 5462.40 | 1884.53 |
| % | % | Frais de chantier des unités d'ouvrage | 2 % | 1086598.06 | 21731.96 |
|  |  | Coûts directs |  |  | 1108330.02 |
