# Démolition d'un mur de maçonnerie en clôture

- Propriété du fichier: CYPE INGENIEROS, S.A.
- Format: FIEBDC-3/2002
- Zone géographique: Madagascar
- Devise: MGA
- Coûts indirects: 3.00 %
- Frais généraux: 13.00 %
- Bénéfice: 6.00 %
- TVA: 20.00 %

## A VRD et aménagements extérieurs

### AL Clôtures et divisions

#### ALD Démolition

**ALD020** m³ Démolition d'un mur de maçonnerie en clôture.
Démolition d'un mur en maçonnerie de briques creuses en terre cuite, en clôture, via rétro-pelleteuse équipée d'un brise-roche hydraulique, et chargement mécanique des décombres dans le camion ou la benne.
Critère d'évaluation économique: Le prix ne comprend pas la démolition de la fondation.
Inclut: Démolition de l'élément. Fragmentation des décombres en pièces maniables. Retrait et stockage des décombres. Nettoyage des restes d'ouvrage. Chargement mécanique des décombres dans le camion ou la benne.
Critère pour le métré: Volume mesuré selon documentation graphique du Projet.
Critère pour le mémoire: On mesurera le volume réellement démoli selon les spécifications du Projet.

| Code | U | Désignation | Quantité | Prix | Montant |
|---|---|---|---|---|---|
| mq01exn050c | h | Pelleteuse sur pneus, de 85 kW, avec un brise-roche hydraulique. (matériel) | 0.050 | 276235.60 | 13811.78 |
| mq01ret010 | h | Mini rétro chargeuse sur pneus de 15 kW. (matériel) | 0.025 | 174028.40 | 4350.71 |
| mo113 | h | Ouvrier d'exécution I/OE1 construction. (main-d'œuvre) | 0.031 | 5059.97 | 156.86 |
| % | % | Frais de chantier des unités d'ouvrage | 2 % | 18319.35 | 366.39 |
|  |  | Coûts directs |  |  | 18685.74 |
