# Puits de pompage provisoire

- Propriété du fichier: CYPE INGENIEROS, S.A.
- Format: FIEBDC-3/2002
- Zone géographique: Madagascar
- Devise: MGA
- Coûts indirects: 3.00 %
- Frais généraux: 13.00 %
- Bénéfice: 6.00 %
- TVA: 20.00 %

## A VRD et aménagements extérieurs

### AT Terrassement

#### ATP Systèmes de pompage

**ATP010** U Puits de pompage provisoire.
Puits de pompage provisoire, allant jusqu'à 14 m de profondeur, réalisé avec un tube en acier de 45 cm de diamètre, pour l'hébergement d'une pompe submersible, à utiliser dans les travaux d'épuisement des eaux du fond de l'excavation.
Critère d'évaluation économique: Le prix ne comprend pas la pompe submersible.
Inclut: Battage du tube pour réaliser le puits. Excavation du puits par l'intérieur du tube. Entassement du matériau retiré. Remplissage du puits.
Critère pour le métré: Nombre d'unités prévues, selon documentation graphique du Projet.
Critère pour le mémoire: On mesurera le nombre d'unités réellement exécutées selon les spécifications du Projet.

| Code | U | Désignation | Quantité | Prix | Montant |
|---|---|---|---|---|---|
| mt11dap010a | U | Puits de pompage provisoire, allant jusqu'à 14 m de profondeur, réalisé avec un tube en acier de 45 cm de diamètre. (matériau) | 1.000 | 18240256.20 | 18240256.20 |
| % | % | Frais de chantier des unités d'ouvrage | 2 % | 18240256.20 | 364805.12 |
|  |  | Coûts directs |  |  | 18605061.32 |
