# Volet en PVC

- Propriété du fichier: CYPE INGENIEROS, S.A.
- Format: FIEBDC-3/2002
- Zone géographique: Madagascar
- Devise: MGA
- Coûts indirects: 3.00 %
- Frais généraux: 13.00 %
- Bénéfice: 6.00 %
- TVA: 20.00 %

## E Enveloppe et finition extérieure

### EF Fermetures et protections solaires

#### EFV Volets

**EFV060** U Volet en PVC.
Fenêtre en PVC, type à persiennes, un vantail battant, à lames fixes, 300x600 mm, finition blanc standard. Mise en place extérieure de fenêtre.
Inclut: Mise en place et fixation du cadre. Mise en place et fixation des éléments d'accroche. Mise en place du vantail.
Critère pour le métré: Nombre d'unités prévues, selon documentation graphique du Projet.
Critère pour le mémoire: On mesurera le nombre d'unités réellement exécutées selon les spécifications du Projet.

| Code | U | Désignation | Quantité | Prix | Montant |
|---|---|---|---|---|---|
| mt24dbc010aa | U | Fenêtre en PVC, type à persiennes, un vantail battant, à lames fixes, 300x600 mm, finition blanc standard; avec ferrures (charnières, serrures et poignées), visserie en acier inoxydable et éléments d'étanchéité. (matériau) | 1.000 | 684491.40 | 684491.40 |
| mt15sja100 | U | Cartouche de mastic de silicone neutre. (matériau) | 0.063 | 22464.80 | 1415.28 |
| op00ato010 |  | Tournevis. | 1.000 | 0.00 | 0.00 |
| op00tal010 |  | Perceuse. | 1.000 | 0.00 | 0.00 |
| mo018 | h | Compagnon professionnel III/CP2 menuisier PVC et métal. (main-d'œuvre) | 1.231 | 7120.25 | 8765.03 |
| mo059 | h | Ouvrier professionnel II/OP menuisier PVC et métal. (main-d'œuvre) | 0.615 | 5263.73 | 3237.19 |
| % | % | Frais de chantier des unités d'ouvrage | 2 % | 697908.90 | 13958.18 |
|  |  | Coûts directs |  |  | 711867.08 |
