# Garde-corps extérieur, en acier

- Propriété du fichier: CYPE INGENIEROS, S.A.
- Format: FIEBDC-3/2002
- Zone géographique: Madagascar
- Devise: MGA
- Coûts indirects: 3.00 %
- Frais généraux: 13.00 %
- Bénéfice: 6.00 %
- TVA: 20.00 %

## E Enveloppe et finition extérieure

### EG Garde-corps

#### EGL Lisses/Barreaux

**EGL010** m Garde-corps extérieur, en acier.
Garde-corps de façade en forme droite, de 100 cm de hauteur, constitué: d'un châssis composé de lisse haute et basse de carré plein de profilé massif en acier laminé à chaud de 12x12 mm et de montants de carré plein de profilé massif en acier laminé à chaud de 12x12 mm avec une séparation de 100 cm entre eux; d'un trumeau pour le remplissage des vides entre les montants composé de barreaux verticaux de carré plein de profilé massif en acier laminé à chaud de 12x12 mm avec une séparation de 10 cm et d'une main courante de carré plein de profilé massif en acier laminé à chaud de 12x12 mm. Comprend les platines pour fixation par vissage dans un élément en béton avec chevilles à expansion et vis en acier. Élaboration en atelier et ajustement final sur chantier. Totalement terminé et prêt à peindre.
Inclut: Marquage des points de fixation du châssis. Présentation du tronçon de garde-corps de façon à ce que les points d'ancrage du châssis se trouvent dans les points marqués. Aplomb et nivellement. Résolution des unions entre les tronçons du garde-corps. Résolution des liaisons avec le parement. Montage des éléments complémentaires.
Critère pour le métré: Longueur mesurée aux axes, selon documentation graphique du Projet.
Critère pour le mémoire: On mesurera, dans la direction de la main courante, aux axes, la longueur réellement exécutée selon les spécifications du Projet.

| Code | U | Désignation | Quantité | Prix | Montant |
|---|---|---|---|---|---|
| mt26aac010aa | m | Carré plein de profilé massif en acier laminé à chaud de 12x12 mm, monté en atelier avec un traitement anticorrosion selon NF EN ISO 1461 et à une impression SHOP-PRIMER à base de résine de polyvinyle de butyral avec une épaisseur moyenne de recouvrement de 20 microns. (matériau) | 14.250 | 40609.80 | 578689.65 |
| mt26aaa023a | U | Ancrage mécanique avec cheville à expansion en acier galvanisé, écrou et rondelle. (matériau) | 2.000 | 10550.60 | 21101.20 |
| mt27pfi050 | kg | Impression SHOP-PRIMER à base de résines pigmentées avec de l'oxyde de fer rouge, chromate de zinc et phosphate de zinc. (matériau) | 0.160 | 71413.60 | 11426.18 |
| mq08sol020 | h | Équipement et éléments auxiliaires pour soudure électrique. (matériel) | 0.100 | 12992.20 | 1299.22 |
| op00ato010 |  | Tournevis. | 1.000 | 0.00 | 0.00 |
| op00amo010 |  | Rectifieuse ou scie radiale. | 1.000 | 0.00 | 0.00 |
| op00tal010 |  | Perceuse. | 1.000 | 0.00 | 0.00 |
| mo018 | h | Compagnon professionnel III/CP2 menuisier PVC et métal. (main-d'œuvre) | 0.665 | 7120.25 | 4734.97 |
| mo059 | h | Ouvrier professionnel II/OP menuisier PVC et métal. (main-d'œuvre) | 0.418 | 5263.73 | 2200.24 |
| % | % | Frais de chantier des unités d'ouvrage | 2 % | 619451.46 | 12389.03 |
|  |  | Coûts directs |  |  | 631840.49 |
