# Barrière anti-radon sur un dallage en contact avec le terrain, avec des membranes de polyéthylène

- Propriété du fichier: CYPE INGENIEROS, S.A.
- Format: FIEBDC-3/2002
- Zone géographique: Madagascar
- Devise: MGA
- Coûts indirects: 3.00 %
- Frais généraux: 13.00 %
- Bénéfice: 6.00 %
- TVA: 20.00 %

## E Enveloppe et finition extérieure

### EK Étanchéité: protections au radon

#### EKD Dallages

**EKD020** m² Barrière anti-radon sur un dallage en contact avec le terrain, avec des membranes de polyéthylène.
Barrière anti-radon sur un dallage en contact avec le terrain avec un niveau de référence d'exposition au radon 300 Bq/m³, avec membrane en polyéthylène à basse densité (LDPE), maille de renfort de fibre en polyester et armature de polyéthylène haute densité (PEHD/HDPE), de 0,4 mm d'épaisseur, 0,35 kg/m² de masse surfacique, et coefficient de diffusion-perméabilité au radon 10x10-12 m²/s, non adhérée. Mise en place: avec des recouvrements sur la face supérieure du dallage, au pistolet à air chaud. Exhalation de radon prévue à travers la barrière de protection: 26,9 Bq/m²·h.
Inclut: Nettoyage et préparation de la surface. Mise en place du film de polyéthylène. Résolution des points singuliers.
Critère pour le métré: Surface mesurée selon documentation graphique du Projet.
Critère pour le mémoire: On mesurera la surface réellement exécutée selon les spécifications du Projet, y compris les bords et les recouvrements.

| Code | U | Désignation | Quantité | Prix | Montant |
|---|---|---|---|---|---|
| mt15pdr400a | m² | Membrane en polyéthylène à basse densité (LDPE), maille de renfort de fibre en polyester et armature de polyéthylène haute densité (PEHD/HDPE), de 0,4 mm d'épaisseur, 0,35 kg/m² de masse surfacique, et coefficient de diffusion-perméabilité au radon 10x10-12 m²/s. (matériau) | 1.150 | 68505.40 | 78781.21 |
| op00pis010 |  | Pistolet à air chaud pour soudure de matériaux thermoplastiques. | 1.000 | 0.00 | 0.00 |
| mo029 | h | Compagnon professionnel III/CP2 poseur de membranes d'étanchéité. (main-d'œuvre) | 0.123 | 7025.96 | 864.19 |
| mo067 | h | Ouvrier professionnel II/OP poseur de membranes d'étanchéité. (main-d'œuvre) | 0.123 | 5251.76 | 645.97 |
| % | % | Frais de chantier des unités d'ouvrage | 2 % | 80291.37 | 1605.83 |
|  |  | Coûts directs |  |  | 81897.20 |
