# Réalisation d'une ouverture dans une cloison intérieure en maçonnerie visible

- Propriété du fichier: CYPE INGENIEROS, S.A.
- Format: FIEBDC-3/2002
- Zone géographique: Madagascar
- Devise: MGA
- Coûts indirects: 3.00 %
- Frais généraux: 13.00 %
- Bénéfice: 6.00 %
- TVA: 20.00 %

## F Aménagements et finitions

### FC Cloisons

#### FCD Démolition

**FCD040** m² Réalisation d'une ouverture dans une cloison intérieure en maçonnerie visible.
Réalisation d'une ouverture pour mise en place postérieure de la menuiserie, dans une cloison intérieure en maçonnerie visible, constituée de brique perforée de 11/12 cm d'épaisseur, avec des moyens manuels, sans affecter la stabilité de la cloison ou des éléments constructifs contigus, et chargement manuel dans le camion ou la benne.
Critère d'évaluation économique: Le prix comprend la découpe préalable du contour de l'ouverture, mais il ne comprend ni le montage et le démontage de l'étai de la baie ni la mise en place de linteaux.
Inclut: Implantation de l'ouverture dans le parement. Découpe préalable du contour de l'ouverture. Démolition de l'élément. Fragmentation des décombres en pièces maniables. Retrait et stockage des décombres. Nettoyage des restes d'ouvrage. Chargement manuel des décombres dans le camion ou la benne.
Critère pour le métré: Surface mesurée selon documentation graphique du Projet.
Critère pour le mémoire: On mesurera la surface réellement démolie selon les spécifications du Projet.

| Code | U | Désignation | Quantité | Prix | Montant |
|---|---|---|---|---|---|
| op00amo010 |  | Rectifieuse ou scie radiale. | 1.000 | 0.00 | 0.00 |
| mo113 | h | Ouvrier d'exécution I/OE1 construction. (main-d'œuvre) | 0.579 | 5059.97 | 2929.72 |
| % | % | Frais de chantier des unités d'ouvrage | 2 % | 2929.72 | 58.59 |
|  |  | Coûts directs |  |  | 2988.31 |
