# Main courante en bois

- Propriété du fichier: CYPE INGENIEROS, S.A.
- Format: FIEBDC-3/2002
- Zone géographique: Madagascar
- Devise: MGA
- Coûts indirects: 3.00 %
- Frais généraux: 13.00 %
- Bénéfice: 6.00 %
- TVA: 20.00 %

## F Aménagements et finitions

### FG Garde-corps et mains courantes

#### FGS Mains courantes d'escaliers

**FGS020** m Main courante en bois.
Main courante droite en bois de pin, de 65x70 mm de section, avec vernissage en atelier avec vernis synthétique avec finition brillante, avec supports métalliques fixés au parement via ancrage mécanique avec chevilles en nylon et vis en acier galvanisé. Comprend l'implantation des supports, la fixation des supports sur le parement et la fixation de la main courante sur les supports. Élaborée en atelier et montée in situ.
Inclut: Implantation des supports. Fixation des supports au parement. Fixation de la main courante aux supports.
Critère pour le métré: Longueur mesurée aux axes, selon documentation graphique du Projet.
Critère pour le mémoire: On mesurera, aux axes, la longueur réellement exécutée selon les spécifications du Projet.

| Code | U | Désignation | Quantité | Prix | Montant |
|---|---|---|---|---|---|
| mt26aaa033a | U | Ancrage mécanique avec cheville en nylon et vis en acier galvanisé, à tête fraisée. (matériau) | 2.000 | 2081.40 | 4162.80 |
| mt22dpa010aa | m | Main courante droite en bois de pin, de 65x70 mm de section, avec vernissage en atelier, avec vernis de polyuréthane, finition brillante, avec supports métalliques pour fixation au parement. (matériau) | 1.000 | 140817.60 | 140817.60 |
| op00tal010 |  | Perceuse. | 1.000 | 0.00 | 0.00 |
| op00ato010 |  | Tournevis. | 1.000 | 0.00 | 0.00 |
| mo017 | h | Compagnon professionnel III/CP2 menuisier bois. (main-d'œuvre) | 0.246 | 7129.38 | 1753.83 |
| mo058 | h | Ouvrier professionnel II/OP menuisier bois. (main-d'œuvre) | 0.246 | 5285.27 | 1300.18 |
| % | % | Frais de chantier des unités d'ouvrage | 2 % | 148034.41 | 2960.69 |
|  |  | Coûts directs |  |  | 150995.10 |
