# Isolation acoustique au bruit aérien, dans une cloison intérieure en maçonnerie, avec des panneaux en polystyrène expansé

- Propriété du fichier: CYPE INGENIEROS, S.A.
- Format: FIEBDC-3/2002
- Zone géographique: Madagascar
- Devise: MGA
- Coûts indirects: 3.00 %
- Frais généraux: 13.00 %
- Bénéfice: 6.00 %
- TVA: 20.00 %

## F Aménagements et finitions

### FI Isolations intérieures

#### FIC Cloisons

**FIC090** m² Isolation acoustique au bruit aérien, dans une cloison intérieure en maçonnerie, avec des panneaux en polystyrène expansé.
Isolation acoustique, au bruit aérien, dans une cloison intérieure en maçonnerie, réalisée avec panneau rigide en polystyrène expansé élastifié, avec une membrane lourde, à l'intérieur, d'EPDM de 5 kg/m², selon NF EN 13163, à surface lisse et usinage latéral à feuillures mi-bois, de 42 mm d'épaisseur, résistance thermique 1,25 m²K/W, conductivité thermique 0,033 W/(mK), placé bord à bord et avec des plots de mortier-colle.
Inclut: Découpe de l'isolant. Application de l'adhésif. Mise en place de l'isolant. Résolution des points singuliers.
Critère pour le métré: Surface mesurée selon documentation graphique du Projet.
Critère pour le mémoire: On mesurera la surface réellement exécutée selon les spécifications du Projet.

| Code | U | Désignation | Quantité | Prix | Montant |
|---|---|---|---|---|---|
| mt16pel060cph | m² | Panneau rigide en polystyrène expansé élastifié, avec une membrane lourde, à l'intérieur, d'EPDM de 5 kg/m², selon NF EN 13163, à surface lisse et usinage latéral à feuillures mi-bois, de 42 mm d'épaisseur, résistance thermique 1,25 m²K/W, conductivité thermique 0,033 W/(mK), Euroclasse E de réaction au feu selon NF EN 13501-1, avec code de désignation EPS-EN 13163-T3-L3-W2-S5-P10-BS50-DS(N)2; fournissant une amélioration de l'indice global pondéré de réduction acoustique A de 58 dBA. (matériau) | 1.050 | 135131.00 | 141887.55 |
| mt16aaa040b | kg | Mortier-colle pour fixation de panneaux isolants, dans les parements verticaux. (matériau) | 1.000 | 3229.80 | 3229.80 |
| mo054 | h | Compagnon professionnel III/CP2 poseur d'isolants rigides ou flexibles. (main-d'œuvre) | 0.123 | 7220.62 | 888.14 |
| mo101 | h | Ouvrier professionnel II/OP poseur d'isolants rigides ou flexibles. (main-d'œuvre) | 0.062 | 5251.76 | 325.61 |
| % | % | Frais de chantier des unités d'ouvrage | 2 % | 146331.10 | 2926.62 |
|  |  | Coûts directs |  |  | 149257.72 |
