# Isolation acoustique du périmètre d'appui d'une couche de maçonnerie, avec une bande de désolidarisation viscoélastique

- Propriété du fichier: CYPE INGENIEROS, S.A.
- Format: FIEBDC-3/2002
- Zone géographique: Madagascar
- Devise: MGA
- Coûts indirects: 3.00 %
- Frais généraux: 13.00 %
- Bénéfice: 6.00 %
- TVA: 20.00 %

## F Aménagements et finitions

### FI Isolations intérieures

#### FIC Cloisons

**FIC140** m Isolation acoustique du périmètre d'appui d'une couche de maçonnerie, avec une bande de désolidarisation viscoélastique.
Isolation acoustique du périmètre d'appui d'une couche de maçonnerie, réalisée avec bande viscoélastique désolidarisante, de haute densité, de 100 mm de largeur et de 4 mm d'épaisseur; fixée aux rencontres avec d'autres éléments verticaux avec adhésif de chloroprène, de base solvante monocomposante, pour garantir sa désolidarisation et optimiser l'isolation acoustique.
Inclut: Nettoyage et préparation de la surface. Découpe de la bande de désolidarisation. Mise en place des bandes élastiques à la base et sur les côtés. Mise en place des bandes élastiques à l'encontre de la maçonnerie et du plancher supérieur.
Critère pour le métré: Longueur mesurée selon documentation graphique du Projet.
Critère pour le mémoire: On mesurera la longueur réellement exécutée selon les spécifications du Projet.

| Code | U | Désignation | Quantité | Prix | Montant |
|---|---|---|---|---|---|
| mt16pnc012a | m | Bande viscoélastique désolidarisante, de haute densité, de 100 mm de largeur et de 4 mm d'épaisseur, raideur dynamique 18 MN/m³. (matériau) | 1.100 | 8841.60 | 9725.76 |
| mt18dww020a | l | Adhésif de chloroprène, de base solvante monocomposante. (matériau) | 0.040 | 47410.80 | 1896.43 |
| mo113 | h | Ouvrier d'exécution I/OE1 construction. (main-d'œuvre) | 0.062 | 5059.97 | 313.72 |
| % | % | Frais de chantier des unités d'ouvrage | 2 % | 11935.91 | 238.72 |
|  |  | Coûts directs |  |  | 12174.63 |
