# Revêtement mural avec linoléum

- Propriété du fichier: CYPE INGENIEROS, S.A.
- Format: FIEBDC-3/2002
- Zone géographique: Madagascar
- Devise: MGA
- Coûts indirects: 3.00 %
- Frais généraux: 13.00 %
- Bénéfice: 6.00 %
- TVA: 20.00 %

## F Aménagements et finitions

### FM Revêtements de murs

#### FMI Linoléum

**FMI010** m² Revêtement mural avec linoléum.
Revêtement mural avec membrane en linoléum, à base de farines de liège et de bois, huile de lin, résines et pigments naturels, avec support de jute, de 2 mm d'épaisseur et 2000 g/m² de masse surfacique. Mise en place: avec colle à base de résine acrylique en dispersion aqueuse.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt29cam010 | kg | Colle à base de résine acrylique en dispersion aqueuse, pour le collage des revêtements de murs flexibles. (matériau) | 0.150 | 33733.00 | 5059.95 |
| mt29sin010a | m² | Membrane en linoléum, à base de farines de liège et de bois, huile de lin, résines et pigments naturels, avec support de jute, de 2 mm d'épaisseur et 2000 g/m² de masse surfacique, Euroclasse D-s3, d0 de réaction au feu, selon NF EN 13501-1, pour revêtement des parements verticaux intérieurs. (matériau) | 1.050 | 83040.80 | 87192.84 |
| mo026 | h | Compagnon professionnel III/CP2 poseur de revêtements flexibles. (main-d'œuvre) | 0.160 | 7025.96 | 1124.15 |
| mo064 | h | Ouvrier professionnel II/OP poseur de revêtements flexibles. (main-d'œuvre) | 0.160 | 5251.76 | 840.28 |
| % | % | Frais de chantier des unités d'ouvrage | 2 % | 94217.22 | 1884.34 |
|  |  | Coûts directs |  |  | 96101.56 |
