# Revêtement mural vinylique

- Propriété du fichier: CYPE INGENIEROS, S.A.
- Format: FIEBDC-3/2002
- Zone géographique: Madagascar
- Devise: MGA
- Coûts indirects: 3.00 %
- Frais généraux: 13.00 %
- Bénéfice: 6.00 %
- TVA: 20.00 %

## F Aménagements et finitions

### FM Revêtements de murs

#### FMV Revêtements vinyliques

**FMV010** m² Revêtement mural vinylique.
Revêtement mural avec membrane homogène en PVC, de 0,90 mm d'épaisseur, avec traitement superficiel de protection PUR, couleur à choisir. Mise en place: avec colle à base de résine acrylique en dispersion aqueuse.
Inclut: Nettoyage et préparation de la surface support. Implantation. Découpe et préparation du revêtement. Application de l'adhésif. Mise en place et fixation du revêtement. Nettoyage de l'adhésif excédant et passage du rouleau à joints. Résolution des rencontres et des points singuliers.
Critère pour le métré: Surface mesurée selon documentation graphique du Projet, en déduisant les ouvertures de surface supérieure à 2 m².
Critère pour le mémoire: On mesurera la surface réellement exécutée selon les spécifications du Projet, en déduisant les ouvertures de surface supérieure à 2 m².

| Code | U | Désignation | Quantité | Prix | Montant |
|---|---|---|---|---|---|
| mt29cam010 | kg | Colle à base de résine acrylique en dispersion aqueuse, pour le collage des revêtements de murs flexibles. (matériau) | 0.150 | 33733.00 | 5059.95 |
| mt18pha080a | m² | Membrane homogène en PVC, de 0,9 mm d'épaisseur, avec traitement superficiel de protection PUR, couleur à choisir; fournie en rouleaux de 200 cm de largeur; poids total: 1600 g/m²; Euroclasse B-s2, d0 de réaction au feu, selon NF EN 13501-1. (matériau) | 1.050 | 181010.20 | 190060.71 |
| mo026 | h | Compagnon professionnel III/CP2 poseur de revêtements flexibles. (main-d'œuvre) | 0.160 | 7025.96 | 1124.15 |
| mo064 | h | Ouvrier professionnel II/OP poseur de revêtements flexibles. (main-d'œuvre) | 0.160 | 5251.76 | 840.28 |
| % | % | Frais de chantier des unités d'ouvrage | 2 % | 197085.09 | 3941.70 |
|  |  | Coûts directs |  |  | 201026.79 |
