# Chape sèche. Système "PLACO"

- Propriété du fichier: CYPE INGENIEROS, S.A.
- Format: FIEBDC-3/2002
- Zone géographique: Madagascar
- Devise: MGA
- Coûts indirects: 3.00 %
- Frais généraux: 13.00 %
- Bénéfice: 6.00 %
- TVA: 20.00 %

## F Aménagements et finitions

### FS Revêtements de sols

#### FSA Bases de revêtement

**FSA120** m² Chape sèche. Système "PLACO".
Chape sèche. Système Placo Force Floor Plus "PLACO", constitué de: pare-vapeur constitué de film de polyéthylène de 0,2 mm d'épaisseur; panneau rigide en laine minérale, selon NF EN 13162, non revêtu, de 20 mm d'épaisseur, résistance thermique 0,45 m²K/W, conductivité thermique 0,041 W/(mK); plaque de chape sèche, Solera Rigidur 20 "PLACO", de 20 mm d'épaisseur, à bords longitudinaux à rainure et languette composée de deux plaques de plâtre renforcé avec des fibres, collées en usine, de 10 mm; et plaque de plâtre renforcé avec des fibres GF-C1-I-W2 / NF EN 15283-2 - 1200 / 2400 / 12,5 / à bords longitudinaux carrés, Rigidur H 13 BC "PLACO", unie à la plaque de la chape sèche avec un adhésif et un vissage postérieur. Comprend la bande étanche autoadhésive, Banda 45 "PLACO", l'adhésif Rigidur Nature Line Suelo "PLACO", pour la jonction entre les plaques et la visserie pour la fixation des plaques.
Critère d'évaluation économique: Le prix ne comprend pas la surface support.
Inclut: Mise en place du film en polyéthylène. Mise en place de la bande périmétrique. Mise en place de l'isolant. Mise en place des plaques.
Critère pour le métré: Surface mesurée selon documentation graphique du Projet.
Critère pour le mémoire: On mesurera la surface réellement exécutée selon les spécifications du Projet, en déduisant la surface occupée par les poteaux situés dans le périmètre.

| Code | U | Désignation | Quantité | Prix | Montant |
|---|---|---|---|---|---|
| mt15mbv100a | m² | Film de polyéthylène, de 0,2 mm d'épaisseur. (matériau) | 1.100 | 2153.20 | 2368.52 |
| mt12plj020c | m | Bande étanche autoadhésive, Banda 45 "PLACO", en mousse de polyéthylène à cellules fermées, de 3 mm d'épaisseur et 45 mm de largeur, pour l'étanchéité et l'isolement du périmètre des chapes. (matériau) | 1.100 | 3362.80 | 3699.08 |
| mt16lra012a | m² | Panneau rigide en laine minérale, selon NF EN 13162, non revêtu, de 20 mm d'épaisseur, résistance thermique 0,45 m²K/W, conductivité thermique 0,041 W/(mK), Euroclasse A1 de réaction au feu selon NF EN 13501-1, densité 90 kg/m³, chaleur spécifique 840 J/kgK, capacité d'absorption d'eau à court terme <=1 kg/m² et coefficient de résistance à la diffusion de la vapeur d'eau 1,3. (matériau) | 1.500 | 70176.20 | 105264.30 |
| mt12pss010a | m² | Plaque de chape sèche, Solera Rigidur 20 "PLACO", de 20 mm d'épaisseur, à bords longitudinaux à rainure et languette composée de deux plaques de plâtre renforcé avec des fibres, collées en usine, de 10 mm. (matériau) | 1.050 | 190484.20 | 200008.41 |
| mt12pss020a | kg | Adhésif Rigidur Nature Line Suelo "PLACO". (matériau) | 0.090 | 91653.40 | 8248.81 |
| mt12plt050b | U | Vis autoformeuse Rigidur 30 "PLACO", avec tête en trompette, de 30 mm de longueur. (matériau) | 18.000 | 160.00 | 2880.00 |
| mt12plk015a | m² | Plaque de plâtre renforcé avec des fibres GF-C1-I-W2 / NF EN 15283-2 - 1200 / 2400 / 12,5 / à bords longitudinaux carrés, Rigidur H 13 BC "PLACO". (matériau) | 1.050 | 167229.80 | 175591.29 |
| op00ato010 |  | Tournevis. | 1.000 | 0.00 | 0.00 |
| op00tal010 |  | Perceuse. | 1.000 | 0.00 | 0.00 |
| op00sie010 |  | Scie sauteuse. | 1.000 | 0.00 | 0.00 |
| mo053 | h | Compagnon professionnel III/CP2 plaquiste. (main-d'œuvre) | 0.554 | 7220.62 | 4000.22 |
| mo100 | h | Ouvrier professionnel II/OP plaquiste. (main-d'œuvre) | 0.554 | 5251.76 | 2909.48 |
| % | % | Frais de chantier des unités d'ouvrage | 2 % | 504970.11 | 10099.40 |
|  |  | Coûts directs |  |  | 515069.51 |
