# Plinthe intérieur en granito

- Propriété du fichier: CYPE INGENIEROS, S.A.
- Format: FIEBDC-3/2002
- Zone géographique: Madagascar
- Devise: MGA
- Coûts indirects: 3.00 %
- Frais généraux: 13.00 %
- Bénéfice: 6.00 %
- TVA: 20.00 %

## F Aménagements et finitions

### FS Revêtements de sols

#### FSG Ciment/Granito

**FSG020** m Plinthe intérieur en granito.
Plinthe en granito micrograin (inférieur ou égal à 6 mm) pour intérieur, couleur Ivoire, 40x7 cm, avec le bord rabaissé et un degré de polissage de 220. POSE: avec du mortier-colle. JOINTOIEMENT: avec du lait de ciment blanc BL-V 22,5 coloré de la même tonalité que les pièces.
Inclut: Implantation des pièces. Découpe des pièces et réalisation des assemblages des coins intérieurs et des extérieurs. Mise en place de la plinthe. Jointoiement. Rendu brillant et nettoyage de la plinthe.
Critère pour le métré: Longueur mesurée selon documentation graphique du Projet, sans inclure les largeurs de passage. Le métré par casses et découpes n'a pas été augmenté, puisque 5% de pièces de plus ont été considérées dans la décomposition.
Critère pour le mémoire: On mesurera la longueur réellement exécutée selon les spécifications du Projet.

| Code | U | Désignation | Quantité | Prix | Montant |
|---|---|---|---|---|---|
| mt09mcr200 | kg | Mortier-colle pour la mise en place de revêtements de sols en granito. (matériau) | 0.150 | 2712.80 | 406.92 |
| mt18rtl010gc | m | Plinthe en granito micrograin (inférieur ou égal à 6 mm) pour intérieur, couleur Ivoire, 40x7 cm, avec le bord rabaissé et un degré de polissage de 220. (matériau) | 1.050 | 23685.00 | 24869.25 |
| mt18btl100a | kg | Lait coloré de la même tonalité que les dalles, pour revêtement de sol en granito. (matériau) | 0.100 | 8253.80 | 825.38 |
| op00sie030 |  | Scie à disque de diamant, pour table de travail, à coupe humide. | 1.000 | 0.00 | 0.00 |
| mo023 | h | Compagnon professionnel III/CP2 carreleur en revêtements de sols. (main-d'œuvre) | 0.223 | 7025.96 | 1566.79 |
| % | % | Frais de chantier des unités d'ouvrage | 2 % | 27668.34 | 553.37 |
|  |  | Coûts directs |  |  | 28221.71 |
