# Polissage mécanique sur chantier d'une surface en béton durci

- Propriété du fichier: CYPE INGENIEROS, S.A.
- Format: FIEBDC-3/2002
- Zone géographique: Madagascar
- Devise: MGA
- Coûts indirects: 3.00 %
- Frais généraux: 13.00 %
- Bénéfice: 6.00 %
- TVA: 20.00 %

## F Aménagements et finitions

### FS Revêtements de sols

#### FSM Béton et mortier

**FSM020** m² Polissage mécanique sur chantier d'une surface en béton durci.
Polissage mécanique sur chantier d'une surface en béton durci, via extension de lait de ciment CEM II/B-P 32,5 N 1/2; dégrossissage, avec une meule rugueuse entre 36 et 60, selon l'état dans lequel se trouve le sol; aplanissement, avec un abrasif de grain entre 80 et 120; extension d'un nouveau lait de ciment avec les mêmes caractéristiques que le premier; et affinage, avec un abrasif de grain 220.
Inclut: Préparation et extension du lait. Dégrossi. Aplanissement. Extension de la nouvelle lait. Affinage. Repassage des coins intérieurs difficiles d'accès, avec une polisseuse manuelle ou fixe. Lavage. Évacuation des eaux usées. Protection du revêtement de sol. Retrait et entassement des restes générés. Chargement des restes générés dans le camion ou la benne.
Critère pour le métré: Surface mesurée selon documentation graphique du Projet.
Critère pour le mémoire: On mesurera la surface réellement exécutée selon les spécifications du Projet.

| Code | U | Désignation | Quantité | Prix | Montant |
|---|---|---|---|---|---|
| mt09lec020a | m³ | Lait de ciment CEM II/B-P 32,5 N 1/2. (matériau) | 0.001 | 787890.00 | 787.89 |
| mq06aca030 | h | Polisseuse pour revêtements en béton, composée de plateaux rotationnels auxquels est couplée une série de meules abrasives diamantées, refroidies avec de l'eau, avec système d'aspiration. (matériel) | 0.170 | 53795.80 | 9145.29 |
| op00lij010 |  | Ponceuse-polisseuse. | 1.000 | 0.00 | 0.00 |
| mo037 | h | Compagnon professionnel III/CP2 polisseur de revêtements de sols. (main-d'œuvre) | 0.209 | 7025.96 | 1468.43 |
| mo075 | h | Ouvrier professionnel II/OP polisseur de revêtements de sols. (main-d'œuvre) | 0.209 | 5251.76 | 1097.62 |
| % | % | Frais de chantier des unités d'ouvrage | 2 % | 12499.23 | 249.98 |
|  |  | Coûts directs |  |  | 12749.21 |
