# Recépage du micropieu

- Propriété du fichier: CYPE INGENIEROS, S.A.
- Format: FIEBDC-3/2002
- Zone géographique: Madagascar
- Devise: MGA
- Coûts indirects: 3.00 %
- Frais généraux: 13.00 %
- Bénéfice: 6.00 %
- TVA: 20.00 %

## G Structure et gros oeuvre

### GF Fondations

#### GFM Micropieux

**GFM040** m Recépage du micropieu.
Recépage d'un micropieu avec profilé creux en acier, de 120 mm de diamètre, par piquage du mortier de la tête du micropieu qui ne réunit pas les caractéristiques mécaniques nécessaires, avec un marteau électrique, et chargement manuel des décombres dans le camion ou la benne.
Inclut: Recépage. Retrait et stockage des décombres. Chargement manuel des décombres dans le camion ou la benne.
Critère pour le métré: Longueur mesurée selon documentation graphique du Projet.
Critère pour le mémoire: On mesurera la longueur réellement exécutée selon les spécifications du Projet.

| Code | U | Désignation | Quantité | Prix | Montant |
|---|---|---|---|---|---|
| mq05mai040 | h | Marteau électrique. (matériel) | 0.401 | 11899.40 | 4771.66 |
| mo112 | h | Ouvrier d'exécution I/OE2 construction. (main-d'œuvre) | 0.494 | 5143.96 | 2541.12 |
| mo113 | h | Ouvrier d'exécution I/OE1 construction. (main-d'œuvre) | 0.309 | 5059.97 | 1563.53 |
| % | % | Frais de chantier des unités d'ouvrage | 2 % | 8876.31 | 177.53 |
|  |  | Coûts directs |  |  | 9053.84 |
