# Linteau en profilé en acier galvanisé

- Propriété du fichier: CYPE INGENIEROS, S.A.
- Format: FIEBDC-3/2002
- Zone géographique: Madagascar
- Devise: MGA
- Coûts indirects: 3.00 %
- Frais généraux: 13.00 %
- Bénéfice: 6.00 %
- TVA: 20.00 %

## G Structure et gros oeuvre

### GL Linteaux

#### GLA Acier

**GLA050** m Linteau en profilé en acier galvanisé.
Linteau en profilé en acier galvanisé, de forme ondulée, de 6 cm de largeur, pour intérieur, appuyé sur une couche de mortier de ciment, confectionné sur chantier, dosage 1:5.
Inclut: Nettoyage et préparation du plan d'appui. Implantation du niveau d'appui du linteau. Mise en place et fixation provisoire du linteau. Aplomb et nivellement.
Critère pour le métré: Longueur mesurée selon documentation graphique du Projet, y compris les connexions aux appuis.
Critère pour le mémoire: On mesurera la longueur réellement exécutée selon les spécifications du Projet, y compris les appuis.

| Code | U | Désignation | Quantité | Prix | Montant |
|---|---|---|---|---|---|
| mt20dah020f | m | Profilé en acier galvanisé, de forme ondulée, de 6 cm de largeur. (matériau) | 1.000 | 36962.80 | 36962.80 |
| mt08aaa010a | m³ | Eau. (matériau) | 0.006 | 9042.40 | 54.25 |
| mt01arg005a | t | Sable de carrière, pour mortier confectionné sur le chantier. (matériau) | 0.002 | 95494.40 | 190.99 |
| mt08cem000a | kg | Ciment gris en sacs. (matériau) | 0.300 | 657.00 | 197.10 |
| mq06hor010 | h | Bétonnière électrique avec une capacité de gâchage de 160 l. (matériel) | 0.005 | 13090.80 | 65.45 |
| mo020 | h | Compagnon professionnel III/CP2 construction. (main-d'œuvre) | 0.271 | 7025.96 | 1904.04 |
| mo113 | h | Ouvrier d'exécution I/OE1 construction. (main-d'œuvre) | 0.517 | 5059.97 | 2616.00 |
| % | % | Frais de chantier des unités d'ouvrage | 2 % | 41990.63 | 839.81 |
|  |  | Coûts directs |  |  | 42830.44 |
