# Démolition d'un mur en béton armé

- Propriété du fichier: CYPE INGENIEROS, S.A.
- Format: FIEBDC-3/2002
- Zone géographique: Madagascar
- Devise: MGA
- Coûts indirects: 3.00 %
- Frais généraux: 13.00 %
- Bénéfice: 6.00 %
- TVA: 20.00 %

## G Structure et gros oeuvre

### GS Structures enterrées et semi-enterrées

#### GSD Démolition

**GSD020** m³ Démolition d'un mur en béton armé.
Démolition d'un mur de soutènement en béton armé avec marteau piqueur et un poste d'oxycoupage, et chargement manuel dans le camion ou la benne.
Inclut: Démolition de l'élément. Coupe des armatures. Fragmentation des décombres en pièces maniables. Retrait et stockage des décombres. Nettoyage des restes d'ouvrage. Chargement manuel des décombres dans le camion ou la benne.
Critère pour le métré: Volume mesuré selon documentation graphique du Projet.
Critère pour le mémoire: On mesurera le volume réellement démoli selon les spécifications du Projet.

| Code | U | Désignation | Quantité | Prix | Montant |
|---|---|---|---|---|---|
| mq05mai030 | h | Marteau pneumatique. (matériel) | 4.000 | 17339.20 | 69356.80 |
| mq05pdm010a | h | Compresseur portable électrique 2 m³/min de débit. (matériel) | 2.000 | 16191.60 | 32383.20 |
| mq08sol010 | h | Poste d'oxycoupage, avec acétylène comme combustible et oxygène comme comburant. (matériel) | 1.200 | 31320.80 | 37584.96 |
| mo019 | h | Compagnon professionnel III/CP2 soudeur. (main-d'œuvre) | 1.477 | 7120.25 | 10516.61 |
| mo112 | h | Ouvrier d'exécution I/OE2 construction. (main-d'œuvre) | 7.384 | 5143.96 | 37983.00 |
| mo113 | h | Ouvrier d'exécution I/OE1 construction. (main-d'œuvre) | 2.461 | 5059.97 | 12452.59 |
| % | % | Frais de chantier des unités d'ouvrage | 2 % | 200277.16 | 4005.54 |
|  |  | Coûts directs |  |  | 204282.70 |
