# Fontaine à eau refroidie

- Propriété du fichier: CYPE INGENIEROS, S.A.
- Format: FIEBDC-3/2002
- Zone géographique: Madagascar
- Devise: MGA
- Coûts indirects: 3.00 %
- Frais généraux: 13.00 %
- Bénéfice: 6.00 %
- TVA: 20.00 %

## T Équipements techniques

### TB Équipements sanitaires

#### TBF Fontaines

**TBF020** U Fontaine à eau refroidie.
Fontaine à eau froide, de sol, de 980x310x305 mm, débit d'eau 50 litres/h, température de sortie de l'eau 10°C, réglable par thermostat intérieur, avec carcasse en acier inoxydable AISI 304, robinet rempli-verres et robinet fournisseur avec réglage de la hauteur de jet, réservoir de capacité 2 litres, diamètre d'entrée d'eau 3/8", évacuation de 22 mm de diamètre, alimentation monophasée à 230 V, puissance totale 190 kW, réfrigérant R-134a, condensateur avec ventilation forcée, avec vanne d'isolement.
Inclut: Implantation de l'emplacement de l'appareil. Mise en place de l'appareil. Connexion au réseau d'eau froide et au réseau d'évacuation. Connexion électrique. Contrôle de son bon fonctionnement.
Critère pour le métré: Nombre d'unités prévues, selon documentation graphique du Projet.
Critère pour le mémoire: On mesurera le nombre d'unités réellement mises en place selon les spécifications du Projet.

| Code | U | Désignation | Quantité | Prix | Montant |
|---|---|---|---|---|---|
| mt30fue020a | U | Fontaine à eau froide, de sol, de 980x310x305 mm, débit d'eau 50 litres/h, température de sortie de l'eau 10°C, réglable par thermostat intérieur, avec carcasse en acier inoxydable AISI 304, robinet rempli-verres et robinet fournisseur avec réglage de la hauteur de jet, réservoir de capacité 2 litres, diamètre d'entrée d'eau 3/8", évacuation de 22 mm de diamètre, alimentation monophasée à 230 V, puissance totale 190 kW, réfrigérant R-134a, condensateur avec ventilation forcée. (matériau) | 1.000 | 11966265.40 | 11966265.40 |
| mt37sve010a | U | Vanne à sphère en laiton nickelé à visser de 3/8". (matériau) | 1.000 | 29936.20 | 29936.20 |
| mt35aia010b | m | Tube souple en PVC, annelé, de couleur noire, de 20 mm de diamètre nominal, pour canalisation encastrée dans des parois maçonnées (horizontales et verticales). Résistance à la compression 320 N, résistance à l'impact 1 joule, température de travail -5°C jusqu'à 60°C, avec degré de protection IP545 selon NF EN 60529, non propagateur de la flamme. Selon NF EN 61386-1 et NF EN 61386-22. (matériau) | 1.500 | 2993.60 | 4490.40 |
| mt35cun020a | m | Câble unipolaire H07Z1-K (AS), sa tension assignée étant de 450/750 V, réaction au feu classe Cca-s1a,d1,a1 selon FR EN 50575, avec conducteur multifilaire de cuivre classe 5 (-K) de 1,5 mm² de section, avec isolation de composé thermoplastique à base de polyoléfine sans halogènes à faible émission de fumées et de gaz corrosifs (Z1). (matériau) | 4.500 | 2942.60 | 13241.70 |
| op00ato010 |  | Tournevis. | 1.000 | 0.00 | 0.00 |
| op00tal010 |  | Perceuse. | 1.000 | 0.00 | 0.00 |
| mo107 | h | Ouvrier professionnel II/OP plombier. (main-d'œuvre) | 0.246 | 5242.18 | 1289.58 |
| mo102 | h | Ouvrier professionnel II/OP électricien. (main-d'œuvre) | 0.123 | 5242.18 | 644.79 |
| % | % | Frais de chantier des unités d'ouvrage | 2 % | 12015868.07 | 240317.36 |
|  |  | Coûts directs |  |  | 12256185.43 |
