# Cheminée préfabriquée

- Propriété du fichier: CYPE INGENIEROS, S.A.
- Format: FIEBDC-3/2002
- Zone géographique: Madagascar
- Devise: MGA
- Coûts indirects: 3.00 %
- Frais généraux: 13.00 %
- Bénéfice: 6.00 %
- TVA: 20.00 %

## T Équipements techniques

### TC ECS et chauffage

#### TCN Bois et charbon

**TCN030** U Cheminée préfabriquée.
Cheminée de foyer ouvert à bois, à charge frontale, puissance 7 kW (6.020 kcal/h), couleur noire, en tôle d'acier, avec pied, panneaux en fonte au fond et sur les côtés du foyer, récupérateur de cendres, enjoliveur du conduit d'évacuation des produits de la combustion et couronnement supérieur pour fixation au plafond avec grille de ventilation. Comprend les accessoires de connexion au conduit d'évacuation des produits de la combustion, sans inclure ce conduit. Totalement montée et connectée.
Inclut: Implantation de la cheminée. Présentation des éléments. Montage de la cheminée et de ses accessoires. Fixation de la cheminée au mur. Connexion au conduit d'évacuation.
Critère pour le métré: Nombre d'unités prévues, selon documentation graphique du Projet.
Critère pour le mémoire: On mesurera le nombre d'unités réellement exécutées selon les spécifications du Projet.

| Code | U | Désignation | Quantité | Prix | Montant |
|---|---|---|---|---|---|
| mt38chf015a | U | Cheminée de foyer ouvert à bois, à charge frontale, puissance 7 kW (6.020 kcal/h), couleur noire, en tôle d'acier, avec pied, panneaux en fonte au fond et sur les côtés du foyer, récupérateur de cendres, enjoliveur du conduit d'évacuation des produits de la combustion et couronnement supérieur pour fixation au plafond avec grille de ventilation. (matériau) | 1.000 | 9129458.40 | 9129458.40 |
| mt38www010 | U | Matériel auxiliaire pour installation de chauffage. (matériau) | 1.000 | 12057.80 | 12057.80 |
| mo004 | h | Compagnon professionnel III/CP2 chauffagiste. (main-d'œuvre) | 0.985 | 7220.62 | 7112.31 |
| mo103 | h | Ouvrier professionnel II/OP chauffagiste. (main-d'œuvre) | 0.985 | 5242.18 | 5163.55 |
| % | % | Frais de chantier des unités d'ouvrage | 2 % | 9153792.06 | 183075.84 |
|  |  | Coûts directs |  |  | 9336867.90 |
