# Évier

- Propriété du fichier: CYPE INGENIEROS, S.A.
- Format: FIEBDC-3/2002
- Zone géographique: Madagascar
- Devise: MGA
- Coûts indirects: 3.00 %
- Frais généraux: 13.00 %
- Bénéfice: 6.00 %
- TVA: 20.00 %

## T Équipements techniques

### TD Équipements pour cuisines et buanderies

#### TDC Éviers et cuves de lavage

**TDC020** U Évier.
Évier en acier inoxydable pour installation sur plan, à 1 bac, de 450x490 mm, avec vanne d'écoulement, pour plan de travail de cuisine, équipé avec mitigeur avec cartouche céramique pour évier, gamme basique, finition chromé, composé de bec tournant, mousseur et flexibles d'alimentation, clapet de vidage et siphon. Comprend la connexion aux réseaux d'eau froide et chaude et au réseau d'évacuation existants, la fixation de l'appareil et le scellement avec du silicone.
Inclut: Implantation et tracé sur le parement support de l'emplacement de l'appareil. Mise en place, nivellement et fixation des éléments de support. Nivellement, aplomb et mise en place de l'appareil. Connexion au réseau d'évacuation. Montage de la robinetterie. Connexion aux réseaux d'eau froide et chaude. Montage des accessoires et des compléments. Scellement des joints. Contrôle de son bon fonctionnement.
Critère pour le métré: Nombre d'unités prévues, selon documentation graphique du Projet.
Critère pour le mémoire: On mesurera le nombre d'unités réellement mises en place selon les spécifications du Projet.

| Code | U | Désignation | Quantité | Prix | Montant |
|---|---|---|---|---|---|
| mt30fxs010a | U | Évier en acier inoxydable pour installation sur plan, à 1 bac, de 450x490 mm, avec vanne d'écoulement. (matériau) | 1.000 | 904494.00 | 904494.00 |
| mt31gmg030a | U | Mitigeur avec cartouche céramique pour évier, gamme basique, finition chromé, composé de bec tournant, mousseur et flexibles d'alimentation, selon NF EN 200. (matériau) | 1.000 | 552475.80 | 552475.80 |
| mt30lla030 | U | Vanne de régulation de 1/2", pour évier ou bac à laver, finition chromée. (matériau) | 2.000 | 145841.60 | 291683.20 |
| mt30sif020a | U | Siphon bouteille simple de 1 1/2" pour évier à 1 bac, avec vanne extensible. (matériau) | 1.000 | 29240.20 | 29240.20 |
| op00tal010 |  | Perceuse. | 1.000 | 0.00 | 0.00 |
| op00ato010 |  | Tournevis. | 1.000 | 0.00 | 0.00 |
| mo008 | h | Compagnon professionnel III/CP2 plombier. (main-d'œuvre) | 0.849 | 7220.62 | 6130.31 |
| mo107 | h | Ouvrier professionnel II/OP plombier. (main-d'œuvre) | 0.652 | 5242.18 | 3417.90 |
| % | % | Frais de chantier des unités d'ouvrage | 2 % | 1787441.41 | 35748.83 |
|  |  | Coûts directs |  |  | 1823190.24 |
