# Plan de travail en aggloméré de quartz

- Propriété du fichier: CYPE INGENIEROS, S.A.
- Format: FIEBDC-3/2002
- Zone géographique: Madagascar
- Devise: MGA
- Coûts indirects: 3.00 %
- Frais généraux: 13.00 %
- Bénéfice: 6.00 %
- TVA: 20.00 %

## T Équipements techniques

### TD Équipements pour cuisines et buanderies

#### TDP Plans de travail

**TDP030** U Plan de travail en aggloméré de quartz.
Plan de travail en agglomérat de quartz blanche, finition poli, de 350 cm de longueur, 60 cm de largeur et 2 cm d'épaisseur, bord simple droit, à bords légèrement biseautés, réalisation de 1 ouverture aux bords polis, et plinthe périmétrique de 5 cm de hauteur 2 cm d'épaisseur, avec le bord droit. Comprend le matériel auxiliaire pour fixation d'un plan de travail et le mastic pour le scellement des joints.
Inclut: Implantation et tracé du plan de travail. Mise en place et fixation des supports et des ancrages. Mise en place, ajustement et fixation des pièces qui composent le plan de travail. Résolution des coins et des rencontres. Mise en place d'une plinthe périmétrique. Scellement des joints. Nettoyage des restes excédants.
Critère pour le métré: Nombre d'unités prévues, selon documentation graphique du Projet. Les coins n'ont pas été dupliqués dans le métré de la longueur du plan de travail.
Critère pour le mémoire: On mesurera le nombre d'unités réellement exécutées selon les spécifications du Projet.

| Code | U | Désignation | Quantité | Prix | Montant |
|---|---|---|---|---|---|
| mt19egl020a | m² | Plan de travail en agglomérat de quartz blanche, finition poli, de 2 cm d'épaisseur. (matériau) | 2.275 | 614877.60 | 1398846.54 |
| mt19ewa030aaa | m | Réalisation d'un bord simple droit à bords légèrement biseautés, de plan de travail en pierre naturelle. (matériau) | 4.700 | 35886.20 | 168665.14 |
| mt19ewa040a | m | Réalisation d'un chant droit en dosseret en pierre naturelle, pour la rencontre entre le plan de travail et le parement vertical. (matériau) | 3.500 | 35886.20 | 125601.70 |
| mt19ewa010j | U | Réalisation d'un vide avec les bords polis, dans un plan de travail de quartz synthétique. (matériau) | 1.000 | 280379.20 | 280379.20 |
| mt19ewa020 | U | Matériel auxiliaire pour la fixation d'un plan de travail. (matériau) | 3.500 | 76078.80 | 266275.80 |
| mt19egl025 | l | Mastic thixotropique, de couleur à choisir, de haute durabilité et stabilité de couleur après le durcissement, à appliquer comme matériau de jointoiement des éléments d'aggloméré de quartz. (matériau) | 0.047 | 174048.20 | 8180.27 |
| op00ato010 |  | Tournevis. | 1.000 | 0.00 | 0.00 |
| op00amo010 |  | Rectifieuse ou scie radiale. | 1.000 | 0.00 | 0.00 |
| op00sie030 |  | Scie à disque de diamant, pour table de travail, à coupe humide. | 1.000 | 0.00 | 0.00 |
| op00tal010 |  | Perceuse. | 1.000 | 0.00 | 0.00 |
| mo011 | h | Compagnon professionnel III/CP2 monteur. (main-d'œuvre) | 4.738 | 7220.62 | 34211.30 |
| mo080 | h | Ouvrier professionnel II/OP monteur. (main-d'œuvre) | 4.978 | 5251.76 | 26143.26 |
| % | % | Frais de chantier des unités d'ouvrage | 2 % | 2308303.21 | 46166.06 |
|  |  | Coûts directs |  |  | 2354469.27 |
