# Interrupteur crépusculaire

- Propriété du fichier: CYPE INGENIEROS, S.A.
- Format: FIEBDC-3/2002
- Zone géographique: Madagascar
- Devise: MGA
- Coûts indirects: 3.00 %
- Frais généraux: 13.00 %
- Bénéfice: 6.00 %
- TVA: 20.00 %

## T Équipements techniques

### TE Éclairage

#### TEC Systèmes de contrôle et de régulation

**TEC010** U Interrupteur crépusculaire.
Interrupteur crépusculaire avec cellule photoélectrique intégrée, degré de protection IP54, pour une puissance maximum de 700 W, 10 A, 250 V et 50 Hz, luminance 5 à 1000 lux et retard de connexion et de déconnexion, pour commande automatique de l'éclairage. Comprend les fixations.
Inclut: Implantation. Montage, connexion et contrôle de son bon fonctionnement.
Critère pour le métré: Nombre d'unités prévues, selon documentation graphique du Projet.
Critère pour le mémoire: On mesurera le nombre d'unités réellement exécutées selon les spécifications du Projet.

| Code | U | Désignation | Quantité | Prix | Montant |
|---|---|---|---|---|---|
| mt34crg010a | U | Interrupteur crépusculaire avec cellule photoélectrique intégrée, degré de protection IP54, pour une puissance maximum de 700 W, 10 A, 250 V et 50 Hz, luminance 5 à 1000 lux et retard de connexion et de déconnexion, avec les fixations. (matériau) | 1.000 | 352101.40 | 352101.40 |
| mo003 | h | Compagnon professionnel III/CP2 électricien. (main-d'œuvre) | 0.158 | 7220.62 | 1140.86 |
| mo102 | h | Ouvrier professionnel II/OP électricien. (main-d'œuvre) | 0.158 | 5242.18 | 828.26 |
| % | % | Frais de chantier des unités d'ouvrage | 2 % | 354070.52 | 7081.41 |
|  |  | Coûts directs |  |  | 361151.93 |
