# Luminaire de bureau avec lampe LED

- Propriété du fichier: CYPE INGENIEROS, S.A.
- Format: FIEBDC-3/2002
- Zone géographique: Madagascar
- Devise: MGA
- Coûts indirects: 3.00 %
- Frais généraux: 13.00 %
- Bénéfice: 6.00 %
- TVA: 20.00 %

## T Équipements techniques

### TE Éclairage

#### TEI Équipements intérieurs

**TEI380** U Luminaire de bureau avec lampe LED.
Luminaire sur pied, de 300 mm de diamètre et 450 mm de hauteur, de 6 W, alimentation à 220/240 V et 50-60 Hz, avec lampe LED non remplaçable, température de couleur 3000 K, degré de protection IP20, avec corps de luminaire en aluminium, finition laquée couleur noire; tête orientable; régulateur d'intensité et base circulaire.
Inclut: Montage, connexion et contrôle de son bon fonctionnement.
Critère pour le métré: Nombre d'unités prévues, selon documentation graphique du Projet.
Critère pour le mémoire: On mesurera le nombre d'unités réellement exécutées selon les spécifications du Projet.

| Code | U | Désignation | Quantité | Prix | Montant |
|---|---|---|---|---|---|
| mt34mlg010a | U | Luminaire sur pied, de 300 mm de diamètre et 450 mm de hauteur, de 6 W, alimentation à 220/240 V et 50-60 Hz, avec lampe LED non remplaçable, température de couleur 3000 K, degré de protection IP20, avec corps de luminaire en aluminium, finition laquée couleur noire; tête orientable; régulateur d'intensité et base circulaire. (matériau) | 1.000 | 412871.20 | 412871.20 |
| mo003 | h | Compagnon professionnel III/CP2 électricien. (main-d'œuvre) | 0.123 | 7220.62 | 888.14 |
| mo102 | h | Ouvrier professionnel II/OP électricien. (main-d'œuvre) | 0.123 | 5242.18 | 644.79 |
| % | % | Frais de chantier des unités d'ouvrage | 2 % | 414404.13 | 8288.08 |
|  |  | Coûts directs |  |  | 422692.21 |
