# Câblage

- Propriété du fichier: CYPE INGENIEROS, S.A.
- Format: FIEBDC-3/2002
- Zone géographique: Madagascar
- Devise: MGA
- Coûts indirects: 3.00 %
- Frais généraux: 13.00 %
- Bénéfice: 6.00 %
- TVA: 20.00 %

## T Équipements techniques

### TI Protections contre les incendies

#### TIA Détection et alarme

**TIA130** m Câblage.
Câblage constitué de câble unipolaire H07Z1-K (AS), réaction au feu classe Cca-s1a,d1,a1, avec conducteur multifilaire de cuivre classe 5 (-K) de 1,5 mm² de section, avec isolation de composé thermoplastique à base de polyoléfine sans halogènes à faible émission de fumées et de gaz corrosifs (Z1). Comprend les accessoires nécessaires pour être correctement installée.
Inclut: Pose des câbles.
Critère pour le métré: Longueur mesurée selon documentation graphique du Projet.
Critère pour le mémoire: On mesurera la longueur réellement exécutée selon les spécifications du Projet.

| Code | U | Désignation | Quantité | Prix | Montant |
|---|---|---|---|---|---|
| mt35cun020a | m | Câble unipolaire H07Z1-K (AS), sa tension assignée étant de 450/750 V, réaction au feu classe Cca-s1a,d1,a1 selon FR EN 50575, avec conducteur multifilaire de cuivre classe 5 (-K) de 1,5 mm² de section, avec isolation de composé thermoplastique à base de polyoléfine sans halogènes à faible émission de fumées et de gaz corrosifs (Z1). (matériau) | 1.000 | 2942.60 | 2942.60 |
| mo006 | h | Compagnon professionnel III/CP2 installateur de réseaux et d'équipements de détection et de sécurité. (main-d'œuvre) | 0.025 | 7220.62 | 180.52 |
| mo105 | h | Ouvrier professionnel II/OP installateur de réseaux et d'équipements de détection et de sécurité. (main-d'œuvre) | 0.025 | 5242.18 | 131.05 |
| % | % | Frais de chantier des unités d'ouvrage | 2 % | 3254.17 | 65.08 |
|  |  | Coûts directs |  |  | 3319.25 |
