# Branchement

- Propriété du fichier: CYPE INGENIEROS, S.A.
- Format: FIEBDC-3/2002
- Zone géographique: Madagascar
- Devise: MGA
- Coûts indirects: 3.00 %
- Frais généraux: 13.00 %
- Bénéfice: 6.00 %
- TVA: 20.00 %

## T Équipements techniques

### TI Protections contre les incendies

#### TIP Systèmes d'approvisionnement en eau

**TIP010** U Branchement.
Branchement pour stockage d'eau contre les incendies de 4 m de longueur, qui unit le réseau général de distribution d'eau potable ou le réseau général de distribution d'eau contre les incendies de l'entreprise fournisseuse avec l'installation de protection contre les incendies, constitué d'une tuyauterie d'acier galvanisé, de 1 1/2" DN 40 mm de diamètre placée sur un lit de sable de 15 cm d'épaisseur, dans le fond de la tranchée préalablement excavée, dûment compactée et nivelée avec une pilonneuse vibrante à guidage manuel, remblai latéral compacté et remblai postérieur du même sable jusqu'à 10 cm au-dessus de la génératrice supérieure du tuyau. Comprend l'armoire homologué par la Compagnie Fournisseuse pour sa mise en place dans la façade, la vanne à opercule en fonte avec platine, les filets mâles, les pièces spéciales et la bride pleine.
Critère d'évaluation économique: Le prix ne comprend le levage de la structure de chaussée existante, l'excavation, le remblai proprement dit ni le repositionnement postérieur du sol.
Inclut: Implantation du parcours de l'arrivée. Présentation à sec des tubes. Déversement du sable dans le fond de la tranchée. Mise en place des tubes. Exécution du remblai enveloppe. Mise en place de l'armoire dans la façade. Montage, connexion et contrôle de son bon fonctionnement.
Critère pour le métré: Nombre d'unités prévues, selon documentation graphique du Projet.
Critère pour le mémoire: On mesurera le nombre d'unités réellement exécutées selon les spécifications du Projet.

| Code | U | Désignation | Quantité | Prix | Montant |
|---|---|---|---|---|---|
| mt01ara010a | m³ | Sable avec granulométrie de 0 à 5 mm de diamètre, propre. (matériau) | 0.505 | 75865.00 | 38311.83 |
| mt41aco010f | m | Arrivée en acier galvanisé avec soudure, 1 1/2" DN 40 mm. Comprend la vanne à opercule en fonte avec platine, les filets mâles, les pièces spéciales et la bride pleine. (matériau) | 4.200 | 68829.80 | 289085.16 |
| mt41aco040 | U | Armoire métallique pour l'arrivée d'eau contre les incendies avec porte pleine et serrure spéciale pour carré de manoeuvre, homologuée par l'Entreprise Fournisseur. (matériau) | 1.000 | 1157259.40 | 1157259.40 |
| mq02rop020 | h | Pilonneuse vibrante à guidage manuel, de 80 kg, avec plaque de 30x30 cm. (matériel) | 0.379 | 14874.20 | 5637.32 |
| mo113 | h | Ouvrier d'exécution I/OE1 construction. (main-d'œuvre) | 0.189 | 5059.97 | 956.33 |
| mo008 | h | Compagnon professionnel III/CP2 plombier. (main-d'œuvre) | 12.307 | 7220.62 | 88864.17 |
| mo107 | h | Ouvrier professionnel II/OP plombier. (main-d'œuvre) | 7.384 | 5242.18 | 38708.26 |
| % | % | Frais de chantier des unités d'ouvrage | 4 % | 1618822.47 | 64752.90 |
|  |  | Coûts directs |  |  | 1683575.37 |
