# Bouton-poussoir anti-agression

- Propriété du fichier: CYPE INGENIEROS, S.A.
- Format: FIEBDC-3/2002
- Zone géographique: Madagascar
- Devise: MGA
- Coûts indirects: 3.00 %
- Frais généraux: 13.00 %
- Bénéfice: 6.00 %
- TVA: 20.00 %

## T Équipements techniques

### TS Systèmes de sécurité

#### TSH Bouton hold-up

**TSH010** U Bouton-poussoir anti-agression.
Bouton-poussoir anti-agression rouge, de plastique ABS couleur grise, de 60x55x33 mm, avec contact normalement fermé et vis de fixation.
Inclut: Implantation. Fixation à la surface support. Montage, connexion et contrôle de son bon fonctionnement.
Critère pour le métré: Nombre d'unités prévues, selon documentation graphique du Projet.
Critère pour le mémoire: On mesurera le nombre d'unités réellement exécutées selon les spécifications du Projet.

| Code | U | Désignation | Quantité | Prix | Montant |
|---|---|---|---|---|---|
| mt41ing200a | U | Bouton-poussoir anti-agression rouge, de plastique ABS couleur grise, de 60x55x33 mm, avec contact normalement fermé et vis de fixation. (matériau) | 1.000 | 257591.40 | 257591.40 |
| mo006 | h | Compagnon professionnel III/CP2 installateur de réseaux et d'équipements de détection et de sécurité. (main-d'œuvre) | 0.062 | 7220.62 | 447.68 |
| mo105 | h | Ouvrier professionnel II/OP installateur de réseaux et d'équipements de détection et de sécurité. (main-d'œuvre) | 0.062 | 5242.18 | 325.02 |
| % | % | Frais de chantier des unités d'ouvrage | 2 % | 258364.10 | 5167.28 |
|  |  | Coûts directs |  |  | 263531.38 |
