# Adaptateur

- Propriété du fichier: CYPE INGENIEROS, S.A.
- Format: FIEBDC-3/2002
- Zone géographique: Madagascar
- Devise: MGA
- Coûts indirects: 3.00 %
- Frais généraux: 13.00 %
- Bénéfice: 6.00 %
- TVA: 20.00 %

## T Équipements techniques

### TT Installations de télécommunication

#### TTX Réseaux de câbles co-axiaux

**TTX150** U Adaptateur.
Adaptateur avec connecteurs femelles, type "F", de 27 mm de longueur, avec filet de tolérance serrée, écrou et rondelle.
Inclut: Mise en place. Connexion et contrôle de son bon fonctionnement.
Critère pour le métré: Nombre d'unités prévues, selon documentation graphique du Projet.
Critère pour le mémoire: On mesurera le nombre d'unités réellement exécutées selon les spécifications du Projet.

| Code | U | Désignation | Quantité | Prix | Montant |
|---|---|---|---|---|---|
| mt40irt050a | U | Adaptateur avec connecteurs femelles, type "F", de 27 mm de longueur, avec filet de tolérance serrée, écrou et rondelle. (matériau) | 1.000 | 17056.80 | 17056.80 |
| mo001 | h | Compagnon professionnel III/CP2 installateur en télécommunications. (main-d'œuvre) | 0.062 | 7220.62 | 447.68 |
| mo056 | h | Ouvrier professionnel II/OP installateur en télécommunications. (main-d'œuvre) | 0.062 | 5242.18 | 325.02 |
| % | % | Frais de chantier des unités d'ouvrage | 2 % | 17829.50 | 356.59 |
|  |  | Coûts directs |  |  | 18186.09 |
