# Diffuseur

- Propriété du fichier: CYPE INGENIEROS, S.A.
- Format: FIEBDC-3/2002
- Zone géographique: Madagascar
- Devise: MGA
- Coûts indirects: 3.00 %
- Frais généraux: 13.00 %
- Bénéfice: 6.00 %
- TVA: 20.00 %

## T Équipements techniques

### TV Climatisation et ventilation

#### TVA Distribution d'air

**TVA220** U Diffuseur.
Diffuseur rotationnel de déflecteurs fixes avec plaque frontale circulaire, avec plénum de connexion horizontal de tôle en acier galvanisé, peint de couleur RAL 9010, pour installer en hauteur jusqu'à 4 m. Comprend les accessoires de montage et les éléments de fixation.
Inclut: Implantation. Montage du plénum via des supports de suspension. Fixation du diffuseur au plénum.
Critère pour le métré: Nombre d'unités prévues, selon documentation graphique du Projet.
Critère pour le mémoire: On mesurera le nombre d'unités réellement exécutées selon les spécifications du Projet.

| Code | U | Désignation | Quantité | Prix | Montant |
|---|---|---|---|---|---|
| mt42trx280asc | U | Diffuseur rotationnel de déflecteurs fixes avec plaque frontale circulaire, avec plénum de connexion horizontal de tôle en acier galvanisé, peint de couleur RAL 9010. (matériau) | 1.000 | 1607398.40 | 1607398.40 |
| mo005 | h | Compagnon professionnel III/CP2 installateur de climatisation. (main-d'œuvre) | 0.269 | 7220.62 | 1942.35 |
| mo104 | h | Ouvrier professionnel II/OP installateur de climatisation. (main-d'œuvre) | 0.269 | 5242.18 | 1410.15 |
| % | % | Frais de chantier des unités d'ouvrage | 2 % | 1610750.90 | 32215.02 |
|  |  | Coûts directs |  |  | 1642965.92 |
