# Balai

- Propriété du fichier: CYPE Ingenieros S.A.
- Format: FIEBDC-3/2016
- Logiciel: Générateur de prix de la construction. CYPE Ingenieros, S.A.
- Date: 24/01/2025
- Zone géographique: Madagascar
- Devise: MGA
- Coûts indirects: 3 %
- Frais généraux: 13 %
- Bénéfice: 6 %
- TVA: 20 %

## A VRD et aménagements extérieurs

### AB Bassins et équipements de piscine

#### ABA Accessoires

**ABA060** U Balai.
Balai manuel pour piscine, en aluminium, constitué de: manche télescopique et tuyau autoflottant pour connecter à la prise de balai ou au skimmer de la piscine.
Inclut: Montage.
Critère pour le métré: Nombre d'unités prévues, selon documentation graphique du Projet.
Critère pour le mémoire: On mesurera le nombre d'unités réellement exécutées selon les spécifications du Projet.

| Code | U | Désignation | Quantité | Prix | Montant |
|---|---|---|---|---|---|
| mt47pep050l | U | Balai manuel pour piscine, en aluminium, constitué de: manche télescopique et tuyau autoflottant pour connecter à la prise de balai ou au skimmer de la piscine. (matériau) | 1 | 1041777.4 | 1041777.400 |
| mo080 | h | Ouvrier professionnel II/OP monteur. (main-d'œuvre) | 0.123 | 5251.76 | 645.966 |
| % | % | Frais de chantier des unités d'ouvrage | 2 % | 1042423.366 | 20848.467 |
|  |  | Coûts directs |  |  | 1063271.833 |

## Ressources

**mt47pep050l** U Balai manuel pour piscine
Données techniques: Coût énergétique 360.545 MJ; Émission de CO2 15.081 kg
Déchets:
- emballage: re150101 Emballages en papier et en carton. (composant de déchet); quantité 0.077 kg; Code CED 15 01 01; Masse de l'élément 1 kg; Volume 0.001333 m3
