# Caniveau avec membrane en polyoléfines avec union thermoscellée, à revêtir avec revêtement de sol. Système Walk Level "REVESTECH". Mise en place sur le tour de piscine

- Propriété du fichier: CYPE Ingenieros S.A.
- Format: FIEBDC-3/2016
- Logiciel: Générateur de prix de la construction. CYPE Ingenieros, S.A.
- Date: 24/01/2025
- Zone géographique: Madagascar
- Devise: MGA
- Coûts indirects: 3 %
- Frais généraux: 13 %
- Bénéfice: 6 %
- TVA: 20 %

## A VRD et aménagements extérieurs

### AB Bassins et équipements de piscine

#### ABL Bords et plages de piscines

**ABL030** m Caniveau avec membrane en polyoléfines avec union thermoscellée, à revêtir avec revêtement de sol. Système Walk Level "REVESTECH". Mise en place sur le tour de piscine.
Caniveau avec membrane en polyoléfines avec union thermoscellée, à revêtir avec revêtement de sol de 150 mm de largeur. Système Walk Level "REVESTECH", composé de pièces préfabriquées avec des assemblages par rainure et languette, fixées au support avec du mortier-colle amélioré, déformable et thixotropique, C2 TE S1. Mise en place sur le tour de piscine. Comprend les pièces spéciales, les profilés en PVC pour la fixation des pièces du revêtement de sol, et l'adhésif pour le scellement des joints et le collage du revêtement de sol aux profilés.
Critère d'évaluation économique: Le prix ne comprend pas le revêtement de sol.
Inclut: Implantation du parcours du caniveau. Extension du mortier-colle. Montage des pièces préfabriquées. Scellement des joints. Raccord et jointoiement des collecteurs au caniveau. Mise en place et fixation des profilés au revêtement de sol. Contrôle de son bon fonctionnement.
Critère pour le métré: Longueur mesurée selon documentation graphique du Projet.
Critère pour le mémoire: On mesurera la longueur réellement exécutée selon les spécifications du Projet.

| Code | U | Désignation | Quantité | Prix | Montant |
|---|---|---|---|---|---|
| mt15rev650e | U | Pièce de caniveau, avec pente intérieure, assemblage par rainure et languette, Walk Level Channel 15 cm "REVESTECH", de 196 mm de largeur, 950 mm de longueur et 55 mm de hauteur, profilés en PVC pour fixation du revêtement de sol, membrane d'étanchéité souple type CPE Ecodry50, de 130 mm de largeur, selon NF EN 13956, avec union thermoscellée aux avant-toits de la pièce de caniveau, à revêtir avec revêtement de sol de 150 mm de largeur. (matériau) | 0.95 | 1238075.2 | 1176171.440 |
| mt15rev651e | U | Pièce de drainage avec bouche d'écoulement avec sortie verticale mâle de 63 mm de diamètre, avec pente intérieure, assemblage par rainure et languette, Walk Level Drain 15 cm "REVESTECH", de 196 mm de largeur, 250 mm de longueur et 55 mm de hauteur, profilés en PVC pour fixation du revêtement de sol, membrane d'étanchéité souple type CPE Ecodry50, de 130 mm de largeur, selon NF EN 13956, avec union thermoscellée aux avant-toits de la pièce de drainage, à revêtir avec revêtement de sol de 150 mm de largeur. (matériau) | 0.095 | 490564.8 | 46603.656 |
| mt15rev652xo | U | Pièce d'ajustement, avec pente intérieure, assemblage par rainure et languette, Walk Level Adjustment 85x15 cm "REVESTECH", de 196 mm de largeur, 850 mm de longueur et 55 mm de hauteur, profilés en PVC pour fixation du revêtement de sol, membrane d'étanchéité souple type CPE Ecodry50, de 130 mm de largeur, selon NF EN 13956, avec union thermoscellée aux avant-toits de la pièce d'ajustement, à revêtir avec revêtement de sol de 150 mm de largeur. (matériau) | 0.001 | 1763808.6 | 1763.809 |
| mt15rev652wm | U | Pièce d'ajustement, avec pente intérieure, assemblage par rainure et languette, Walk Level Adjustment 75x15 cm "REVESTECH", de 196 mm de largeur, 750 mm de longueur et 55 mm de hauteur, profilés en PVC pour fixation du revêtement de sol, membrane d'étanchéité souple type CPE Ecodry50, de 130 mm de largeur, selon NF EN 13956, avec union thermoscellée aux avant-toits de la pièce d'ajustement, à revêtir avec revêtement de sol de 150 mm de largeur. (matériau) | 0.001 | 1627512.6 | 1627.513 |
| mt15rev652vk | U | Pièce d'ajustement, avec pente intérieure, assemblage par rainure et languette, Walk Level Adjustment 65x15 cm "REVESTECH", de 196 mm de largeur, 650 mm de longueur et 55 mm de hauteur, profilés en PVC pour fixation du revêtement de sol, membrane d'étanchéité souple type CPE Ecodry50, de 130 mm de largeur, selon NF EN 13956, avec union thermoscellée aux avant-toits de la pièce d'ajustement, à revêtir avec revêtement de sol de 150 mm de largeur. (matériau) | 0.001 | 1474134.8 | 1474.135 |
| mt15rev652ui | U | Pièce d'ajustement, avec pente intérieure, assemblage par rainure et languette, Walk Level Adjustment 55x15 cm "REVESTECH", de 196 mm de largeur, 550 mm de longueur et 55 mm de hauteur, profilés en PVC pour fixation du revêtement de sol, membrane d'étanchéité souple type CPE Ecodry50, de 130 mm de largeur, selon NF EN 13956, avec union thermoscellée aux avant-toits de la pièce d'ajustement, à revêtir avec revêtement de sol de 150 mm de largeur. (matériau) | 0.001 | 1303675.2 | 1303.675 |
| mt15rev652tg | U | Pièce d'ajustement, avec pente intérieure, assemblage par rainure et languette, Walk Level Adjustment 45x15 cm "REVESTECH", de 196 mm de largeur, 450 mm de longueur et 55 mm de hauteur, profilés en PVC pour fixation du revêtement de sol, membrane d'étanchéité souple type CPE Ecodry50, de 130 mm de largeur, selon NF EN 13956, avec union thermoscellée aux avant-toits de la pièce d'ajustement, à revêtir avec revêtement de sol de 150 mm de largeur. (matériau) | 0.001 | 1065103.4 | 1065.103 |
| mt15rev652se | U | Pièce d'ajustement, avec pente intérieure, assemblage par rainure et languette, Walk Level Adjustment 35x15 cm "REVESTECH", de 196 mm de largeur, 350 mm de longueur et 55 mm de hauteur, profilés en PVC pour fixation du revêtement de sol, membrane d'étanchéité souple type CPE Ecodry50, de 130 mm de largeur, selon NF EN 13956, avec union thermoscellée aux avant-toits de la pièce d'ajustement, à revêtir avec revêtement de sol de 150 mm de largeur. (matériau) | 0.001 | 642363.6 | 642.364 |
| mt15rev652rc | U | Pièce d'ajustement, avec pente intérieure, assemblage par rainure et languette, Walk Level Adjustment 25x15 cm "REVESTECH", de 196 mm de largeur, 250 mm de longueur et 55 mm de hauteur, profilés en PVC pour fixation du revêtement de sol, membrane d'étanchéité souple type CPE Ecodry50, de 130 mm de largeur, selon NF EN 13956, avec union thermoscellée aux avant-toits de la pièce d'ajustement, à revêtir avec revêtement de sol de 150 mm de largeur. (matériau) | 0.001 | 587960 | 587.960 |
| mt15rev652qa | U | Pièce d'ajustement, avec pente intérieure, assemblage par rainure et languette, Walk Level Adjustment 15x15 cm "REVESTECH", de 196 mm de largeur, 150 mm de longueur et 55 mm de hauteur, profilés en PVC pour fixation du revêtement de sol, membrane d'étanchéité souple type CPE Ecodry50, de 130 mm de largeur, selon NF EN 13956, avec union thermoscellée aux avant-toits de la pièce d'ajustement, à revêtir avec revêtement de sol de 150 mm de largeur. (matériau) | 0.001 | 357857.6 | 357.858 |
| mt15rev653e | U | Pièce de drainage avec bouche d'écoulement avec sortie latérale mâle de 50 mm de diamètre, avec pente intérieure, assemblage par rainure et languette, Walk Level Lateral Drain 15 cm "REVESTECH", de 196 mm de largeur, 250 mm de longueur et 55 mm de hauteur, profilés en PVC pour fixation du revêtement de sol, membrane d'étanchéité souple type CPE Ecodry50, de 130 mm de largeur, selon NF EN 13956, avec union thermoscellée aux avant-toits de la pièce de drainage, à revêtir avec revêtement de sol de 150 mm de largeur. (matériau) | 0.08 | 490564.8 | 39245.184 |
| mt15rev654e | U | Pièce d'angle, avec pente intérieure, assemblage par rainure et languette, Walk Level Corner 15 cm "REVESTECH", de 196 mm de largeur, 196 mm de longueur et 55 mm de hauteur, profilés en PVC pour fixation du revêtement de sol, membrane d'étanchéité souple type CPE Ecodry50, de 130 mm de largeur, selon NF EN 13956, avec union thermoscellée aux avant-toits de la pièce d'angle, à revêtir avec revêtement de sol de 150 mm de largeur. (matériau) | 0.05 | 490564.8 | 24528.240 |
| mt15rev655e | U | Pièce d'angle extérieur, avec pente intérieure, assemblage par rainure et languette, Walk Level Outside Corner 15 cm "REVESTECH", de 196 mm de largeur, 196 mm de longueur et 55 mm de hauteur, profilés en PVC pour fixation du revêtement de sol, membrane d'étanchéité souple type CPE Ecodry50, de 130 mm de largeur, selon NF EN 13956, avec union thermoscellée aux avant-toits de la pièce d'angle extérieur, à revêtir avec revêtement de sol de 150 mm de largeur. (matériau) | 0.05 | 490564.8 | 24528.240 |
| mt15rev656e | U | Pièce de drainage en angle avec bouche d'écoulement avec sortie verticale mâle de 63 mm de diamètre, avec pente intérieure, assemblage par rainure et languette, Walk Level Corner Drain 15 cm "REVESTECH", de 196 mm de largeur, 196 mm de longueur et 55 mm de hauteur, profilés en PVC pour fixation du revêtement de sol, membrane d'étanchéité souple type CPE Ecodry50, de 130 mm de largeur, selon NF EN 13956, avec union thermoscellée aux avant-toits de la pièce de drainage en angle, à revêtir avec revêtement de sol de 150 mm de largeur. (matériau) | 0.08 | 490564.8 | 39245.184 |
| mt15rev657e | U | Terminal de départ, avec pente intérieure, assemblage par rainure et languette, Walk Level Side A 15 cm "REVESTECH", de 196 mm de largeur, 80 mm de longueur et 55 mm de hauteur, profilés en PVC pour fixation du revêtement de sol, membrane d'étanchéité souple type CPE Ecodry50, de 130 mm de largeur, selon NF EN 13956, avec union thermoscellée aux avant-toits du terminal de départ, à revêtir avec revêtement de sol de 150 mm de largeur. (matériau) | 0.05 | 183019.8 | 9150.990 |
| mt15rev658e | U | Terminal de fermeture, avec pente intérieure, assemblage par rainure et languette, Walk Level Side B 15 cm "REVESTECH", de 196 mm de largeur, 80 mm de longueur et 55 mm de hauteur, profilés en PVC pour fixation du revêtement de sol, membrane d'étanchéité souple type CPE Ecodry50, de 130 mm de largeur, selon NF EN 13956, avec union thermoscellée aux avant-toits du terminal de fermeture, à revêtir avec revêtement de sol de 150 mm de largeur. (matériau) | 0.05 | 183019.8 | 9150.990 |
| mt09mcm060a | kg | Mortier-colle amélioré, C2 TE S1, selon NF EN 12004, déformable, avec résistance au glissement et temps ouvert allongé, couleur grise, à base de ciment, granulats de granulométrie fine, résines synthétiques et additifs spéciaux, avec propriétés thixotropiques et à durcissement sans retrait. (matériau) | 3.5 | 4999.6 | 17498.600 |
| mt15rev175b | U | Cartouche de 310 ml d' adhésif pour le scellement des joints, RevestechFlex "REVESTECH". (matériau) | 0.125 | 132061.4 | 16507.675 |
| mo041 | h | Compagnon professionnel III/CP2 VRD espaces publics. (main-d'œuvre) | 0.615 | 7025.96 | 4320.965 |
| mo087 | h | Ouvrier professionnel II/OP VRD espaces publics. (main-d'œuvre) | 0.615 | 5251.76 | 3229.832 |
| % | % | Frais de chantier des unités d'ouvrage | 2 % | 1419003.413 | 28380.068 |
|  |  | Coûts directs |  |  | 1447383.481 |

Déchets:
- pose: mt09mcm060a; facteur de déchet 0.07

## Ressources

**mt09mcm060a** kg Mortier-colle amélioré
Données techniques: Coût énergétique 3.871 MJ; Émission de CO2 0.344 kg; Code CED 17 09 04; Masse de l'élément 1 kg; Volume 0.000667 m3
Déchets:
- emballage: re170203 Plastique. (composant de déchet); quantité 0.003 kg; Code CED 17 02 03; Masse de l'élément 1 kg; Volume 0.001667 m3
