# Jardinière

- Propriété du fichier: CYPE Ingenieros S.A.
- Format: FIEBDC-3/2016
- Logiciel: Générateur de prix de la construction. CYPE Ingenieros, S.A.
- Date: 24/01/2025
- Zone géographique: Madagascar
- Devise: MGA
- Coûts indirects: 3 %
- Frais généraux: 13 %
- Bénéfice: 6 %
- TVA: 20 %

## A VRD et aménagements extérieurs

### AV Espaces verts et mobilier urbain

#### AVH Jardinières

**AVH010** U Jardinière.
Jardinière carrée en fonte, de 60x60x50 cm, peint de couleur noire, avec fixation par gravité.
Inclut: Implantation des alignements et des niveaux. Mise en place et fixation des pièces.
Critère pour le métré: Nombre d'unités prévues, selon documentation graphique du Projet.
Critère pour le mémoire: On mesurera le nombre d'unités réellement exécutées selon les spécifications du Projet.

| Code | U | Désignation | Quantité | Prix | Montant |
|---|---|---|---|---|---|
| mt52mug100a | U | Jardinière carrée en fonte, de 60x60x50 cm, peint de couleur noire. (matériau) | 1 | 5827924.8 | 5827924.800 |
| mo041 | h | Compagnon professionnel III/CP2 VRD espaces publics. (main-d'œuvre) | 0.406 | 7025.96 | 2852.540 |
| mo087 | h | Ouvrier professionnel II/OP VRD espaces publics. (main-d'œuvre) | 0.665 | 5251.76 | 3492.420 |
| % | % | Frais de chantier des unités d'ouvrage | 2 % | 5834269.760 | 116685.395 |
|  |  | Coûts directs |  |  | 5950955.155 |

## Ressources

**mt52mug100a** U Jardinière carrée en fonte, de 60x60x50 cm, peint de couleur noire
Données techniques: Coût énergétique 3125.121 MJ; Émission de CO2 193.663 kg
Déchets:
- emballage: re150101 Emballages en papier et en carton. (composant de déchet); quantité 1.467 kg; Code CED 15 01 01; Masse de l'élément 1 kg; Volume 0.001333 m3
