# Réalisation d'une ouverture dans une cloison en plaques de plâtre sur ossature métallique

- Propriété du fichier: CYPE Ingenieros S.A.
- Format: FIEBDC-3/2016
- Logiciel: Générateur de prix de la construction. CYPE Ingenieros, S.A.
- Date: 24/01/2025
- Zone géographique: Madagascar
- Devise: MGA
- Coûts indirects: 3 %
- Frais généraux: 13 %
- Bénéfice: 6 %
- TVA: 20 %

## F Aménagements et finitions

### FC Cloisons

#### FCD Démolition

**FCD020** m² Réalisation d'une ouverture dans une cloison en plaques de plâtre sur ossature métallique.
Réalisation d'une ouverture dans une cloison en plaques de plâtre (une plaque par parement) installées sur une ossature simple, avec des moyens manuels, sans affecter la stabilité de la cloison ou des éléments constructifs contigus, et chargement manuel dans le camion ou la benne.
Critère d'évaluation économique: Le prix comprend la découpe préalable du contour de l'ouverture, mais il ne comprend ni le montage et le démontage de l'étai de la baie ni la mise en place de linteaux.
Inclut: Implantation de l'ouverture dans le parement. Découpe préalable du contour de l'ouverture. Démolition de l'ossature et de ses revêtements. Fragmentation des décombres en pièces maniables. Retrait et stockage des décombres. Nettoyage des restes d'ouvrage. Chargement manuel des décombres dans le camion ou la benne.
Critère pour le métré: Surface mesurée selon documentation graphique du Projet.
Critère pour le mémoire: On mesurera la surface réellement démolie selon les spécifications du Projet.

| Code | U | Désignation | Quantité | Prix | Montant |
|---|---|---|---|---|---|
| mo113 | h | Ouvrier d'exécution I/OE1 construction. (main-d'œuvre) | 0.554 | 5059.97 | 2803.223 |
| % | % | Frais de chantier des unités d'ouvrage | 2 % | 2803.223 | 56.064 |
|  |  | Coûts directs |  |  | 2859.287 |

Déchets:
- démolition: ruo170405 Fer et acier. (composant de déchet); quantité 2.18 kg; Code CED 17 04 05; Masse de l'élément 1 kg; Volume 0.000476 m3
- démolition: ruo170802 Matériaux de construction à partir de plâtre distincts de ceux spécifiés dans le code 17 08 01. (composant de déchet); quantité 25.45 kg; Code CED 17 08 02; Masse de l'élément 1 kg; Volume 0.001 m3
- démolition: ruo170904 Déchets mélangés de construction et de démolition distincts de ceux spécifiés dans les codes 17 09 01, 17 09 02 et 17 09 03. (composant de déchet); quantité 0.269 kg; Code CED 17 09 04; Masse de l'élément 1 kg; Volume 0.000667 m3
