# Trappe pour doublage en plaques de plâtre, système "PLACO"

- Propriété du fichier: CYPE Ingenieros S.A.
- Format: FIEBDC-3/2016
- Logiciel: Générateur de prix de la construction. CYPE Ingenieros, S.A.
- Date: 24/01/2025
- Zone géographique: Madagascar
- Devise: MGA
- Coûts indirects: 3 %
- Frais généraux: 13 %
- Bénéfice: 6 %
- TVA: 20 %

## F Aménagements et finitions

### FD Doublages

#### FDP Contrecloisons en plaques de plâtre sur ossature métallique

**FDP050** U Trappe pour doublage en plaques de plâtre, système "PLACO".
Trappe d'accès en plastique couleur blanche, Plastictramp "PLACO", de 130x235 mm, constituée de cadre et porte, pour doublage en plaques de plâtre. Comprend accessoires de montage.
Critère d'évaluation économique: Le prix comprend la résolution des rencontres et des points singuliers.
Inclut: Marquage et découpe de la plaque de plâtre. Mise en place de la trappe.
Critère pour le métré: Nombre d'unités prévues, selon documentation graphique du Projet.
Critère pour le mémoire: On mesurera le nombre d'unités réellement mises en place selon les spécifications du Projet.

| Code | U | Désignation | Quantité | Prix | Montant |
|---|---|---|---|---|---|
| mt12plk080a | U | Trappe d'accès en plastique couleur blanche, Plastictramp "PLACO", de 130x235 mm, constituée de cadre et porte. (matériau) | 1 | 71959 | 71959.000 |
| mo015 | h | Compagnon professionnel III/CP2 monteur de faux plafonds en plaques de plâtre. (main-d'œuvre) | 0.135 | 7220.62 | 974.784 |
| mo082 | h | Ouvrier professionnel II/OP monteur de faux plafonds en plaques de plâtre. (main-d'œuvre) | 0.135 | 5251.76 | 708.988 |
| % | % | Frais de chantier des unités d'ouvrage | 2 % | 73642.772 | 1472.855 |
|  |  | Coûts directs |  |  | 75115.627 |

## Ressources

**mt12plk080a** U Trappe d'accès en plastique couleur blanche, Plastictramp "PLACO", de 130x235 mm, constituée de cadre et porte
Données techniques: Coût énergétique 96.919 MJ; Émission de CO2 4.871 kg
Déchets:
- emballage: re150101 Emballages en papier et en carton. (composant de déchet); quantité 0.072 kg; Code CED 15 01 01; Masse de l'élément 1 kg; Volume 0.001333 m3
