# Imperméabilisation sous revêtement dans les locaux humides, avec des membranes en polyoléfines

- Propriété du fichier: CYPE Ingenieros S.A.
- Format: FIEBDC-3/2016
- Logiciel: Générateur de prix de la construction. CYPE Ingenieros, S.A.
- Date: 24/01/2025
- Zone géographique: Madagascar
- Devise: MGA
- Coûts indirects: 3 %
- Frais généraux: 13 %
- Bénéfice: 6 %
- TVA: 20 %

## F Aménagements et finitions

### FH Étanchéité

#### FHH Locaux humides

**FHH010** m² Imperméabilisation sous revêtement dans les locaux humides, avec des membranes en polyoléfines.
Imperméabilisation sous revêtement céramique ou en pierre, sur les parements verticaux et horizontaux de locaux humides, avec membrane d'étanchéité souple en polyéthylène, avec les deux faces revêtues de géotextile non tissé, de 0,5 mm d'épaisseur et 285 g/m², fixée au support avec du mortier-colle amélioré, C2 TE S1, selon NF EN 12004, déformable, avec résistance au glissement et temps ouvert allongé, couleur grise, à base de ciment, granulats de granulométrie fine, résines synthétiques et additifs spéciaux. Comprend compléments de renfort dans le traitement des points singuliers avec bande de renfort en polyéthylène, avec les deux faces revêtues de géotextile non tissé, de 120 mm de largeur et de 0,7 mm d'épaisseur; et mortier cémenteux imperméabilisant flexible bicomposant, de couleur grise.
Critère d'évaluation économique: Le prix ne comprend pas le revêtement.
Inclut: Découpe et préparation des membranes en polyoléfines. Extension du mortier-colle. Mise en place de l'imperméabilisation. Réalisation des renforts aux points singuliers. Résolution des assemblages. Scellement des joints élastiques.
Critère pour le métré: Surface mesurée selon documentation graphique du Projet.
Critère pour le mémoire: On mesurera la surface réellement exécutée selon les spécifications du Projet.

| Code | U | Désignation | Quantité | Prix | Montant |
|---|---|---|---|---|---|
| mt09mcm060a | kg | Mortier-colle amélioré, C2 TE S1, selon NF EN 12004, déformable, avec résistance au glissement et temps ouvert allongé, couleur grise, à base de ciment, granulats de granulométrie fine, résines synthétiques et additifs spéciaux, avec propriétés thixotropiques et à durcissement sans retrait. (matériau) | 2 | 4999.6 | 9999.200 |
| mt15mcp010n | m² | Membrane d'étanchéité souple en polyéthylène, avec les deux faces revêtues de géotextile non tissé, de 0,5 mm d'épaisseur et 285 g/m², Euroclasse E de réaction au feu, selon NF EN 13501-1, fournie en rouleaux de 10 m de longueur et 1 m de largeur. (matériau) | 1.07 | 98859.4 | 105779.558 |
| mt09bmr220a | kg | Mortier cémenteux imperméabilisant flexible bicomposant, de couleur grise, avec résistance aux sulfates, aux gelées et aux intempéries et apte pour être en contact avec eau potable, selon NF EN 1504-2, Euroclasse F de réaction au feu, selon NF EN 13501-1, à appliquer à l'intérieur et à l'extérieur. (matériau) | 0.188 | 4853.4 | 912.439 |
| mt15mcp020g | m | Bande de renfort en polyéthylène, avec les deux faces revêtues de géotextile non tissé, de 120 mm de largeur et de 0,7 mm d'épaisseur, Euroclasse E de réaction au feu, selon NF EN 13501-1, fournie en rouleaux de 10 m de longueur. (matériau) | 1 | 27151.6 | 27151.600 |
| mt15sja025a | U | Cartouche de silicone acétique monocomposante, antimoisissure, couleur blanche, de 310 ml. (matériau) | 0.1 | 53050 | 5305.000 |
| mo029 | h | Compagnon professionnel III/CP2 poseur de membranes d'étanchéité. (main-d'œuvre) | 0.209 | 7025.96 | 1468.426 |
| mo067 | h | Ouvrier professionnel II/OP poseur de membranes d'étanchéité. (main-d'œuvre) | 0.209 | 5251.76 | 1097.618 |
| % | % | Frais de chantier des unités d'ouvrage | 2 % | 151713.841 | 3034.277 |
|  |  | Coûts directs |  |  | 154748.118 |

Déchets:
- pose: mt09mcm060a; facteur de déchet 0.07
- pose: mt15mcp010n; facteur de déchet 0.0413439
- pose: mt09bmr220a; facteur de déchet 0.0198
- pose: mt15mcp020g; facteur de déchet 0.0596
- pose: mt15sja025a Cartouche de silicone acétique monocomposante, antimoisissure, couleur blanche, de 310 ml; facteur de déchet 0.06

## Ressources

**mt09mcm060a** kg Mortier-colle amélioré
Données techniques: Coût énergétique 3.871 MJ; Émission de CO2 0.344 kg; Code CED 17 09 04; Masse de l'élément 1 kg; Volume 0.000667 m3
Déchets:
- emballage: re170203 Plastique. (composant de déchet); quantité 0.003 kg; Code CED 17 02 03; Masse de l'élément 1 kg; Volume 0.001667 m3

**mt15mcp010n** m² Membrane d'étanchéité souple en polyéthylène
Données techniques: Coût énergétique 41.984 MJ; Émission de CO2 1.530 kg; Code CED 17 06 04; Masse de l'élément 0.285 kg; Volume 0.000475 m3
Déchets:
- emballage: re170203 Plastique; quantité 0.03 kg

**mt09bmr220a** kg Mortier cémenteux imperméabilisant flexible bicomposant
Données techniques: Coût énergétique 18.826 MJ; Émission de CO2 0.647 kg; Code CED 17 01 01; Masse de l'élément 1 kg; Volume 0.000667 m3
Déchets:
- emballage: re150101 Emballages en papier et en carton. (composant de déchet); quantité 0.003 kg; Code CED 15 01 01; Masse de l'élément 1 kg; Volume 0.001333 m3
- emballage: re170203 Plastique; quantité 0.005 kg

**mt15mcp020g** m Bande de renfort en polyéthylène
Données techniques: Coût énergétique 0.804 MJ; Émission de CO2 0.030 kg; Code CED 17 06 04; Masse de l'élément 0.005 kg; Volume 0.000008 m3
Déchets:
- emballage: re170203 Plastique; quantité 0.001 kg

**mt15sja025a** U Cartouche de silicone acétique monocomposante, antimoisissure, couleur blanche, de 310 ml
Données techniques: Coût énergétique 87.088 MJ; Émission de CO2 3.667 kg; Code CED 17 09 04; Masse de l'élément 0.45 kg; Volume 0.0003 m3
Déchets:
- emballage: re170203 Plastique; quantité 0.1 kg
