# Porte de placard, en bois

- Propriété du fichier: CYPE Ingenieros S.A.
- Format: FIEBDC-3/2016
- Logiciel: Générateur de prix de la construction. CYPE Ingenieros, S.A.
- Date: 24/01/2025
- Zone géographique: Madagascar
- Devise: MGA
- Coûts indirects: 3 %
- Frais généraux: 13 %
- Bénéfice: 6 %
- TVA: 20 %

## F Aménagements et finitions

### FK Menuiseries intérieures et meubles

#### FKA Armoires encastrées et placards

**FKA030** U Porte de placard, en bois.
Porte de placard à deux vantaux de 215 cm de hauteur de 50x1,9 cm, de panneau aggloméré, finition en mélamine, couleur blanche; cadre en bois massif; couvre-joints en MDF, avec finition en mélamine couleur blanche sur la face extérieure. Comprend les ferrures d'attache, de fermeture et la poignée sur garniture plaque longue en laiton, couleur noire, finition brillant, série basique.
Inclut: Présentation de la porte. Mise en place, aplomb et nivellement des cadres. Mise en place des éléments de fixation d'encadrements. Mise en place des ferrures d'attache. Mise en place du vantail. Mise en place des ferrures de fermeture. Ajustement final.
Critère pour le métré: Nombre d'unités prévues, selon documentation graphique du Projet.
Critère pour le mémoire: On mesurera le nombre d'unités réellement exécutées selon les spécifications du Projet.

| Code | U | Désignation | Quantité | Prix | Montant |
|---|---|---|---|---|---|
| mt22aap022d | U | Cadre en bois massif, pour porte d'armoire à deux vantaux de 215 cm de hauteur, avec éléments de fixation. (matériau) | 1 | 181551.4 | 181551.400 |
| mt22ata015pb | m | Couvre-joint de MDF, avec finition en mélamine, de couleur blanche, 70x10 mm. (matériau) | 7 | 9732.4 | 68126.800 |
| mt22pxh040caa | U | Porte d'armoire de panneau aggloméré, finition en mélamine, couleur blanche, 215x50x1,9 cm. (matériau) | 2 | 444059.8 | 888119.600 |
| mt23icx020 | U | Charnière invisible clipsable, en acier inoxydable, pour porte d'armoire ou de partie supérieure d'épaisseur supérieure à 15 mm. (matériau) | 6 | 9474 | 56844.000 |
| mt23hcl010aa | U | Jeu de poignée et garniture plaque longue en laiton, couleur noire, finition brillant, série basique, pour porte d'armoire. (matériau) | 2 | 59032.2 | 118064.400 |
| mt23ppb050 | U | Aimant de fermeture pour porte d'armoire ou de partie supérieure. (matériau) | 4 | 2368.4 | 9473.600 |
| mt23ppb031 | U | Vis en laiton 21/35 mm. (matériau) | 36 | 473.6 | 17049.600 |
| mo017 | h | Compagnon professionnel III/CP2 menuisier bois. (main-d'œuvre) | 1.378 | 7129.38 | 9824.286 |
| mo058 | h | Ouvrier professionnel II/OP menuisier bois. (main-d'œuvre) | 1.378 | 5285.27 | 7283.102 |
| % | % | Frais de chantier des unités d'ouvrage | 2 % | 1356336.788 | 27126.736 |
|  |  | Coûts directs |  |  | 1383463.524 |

Déchets:
- pose: mt22aap022d Cadre en bois massif, pour porte d'armoire à deux vantaux de 215 cm de hauteur, avec éléments de fixation; facteur de déchet 0.0136348
- pose: mt22ata015pb Couvre-joint de MDF, avec finition en mélamine, de couleur blanche, 70x10 mm; facteur de déchet 0.0125
- pose: mt22pxh040caa Porte d'armoire de panneau aggloméré, finition en mélamine, couleur blanche, 215x50x1,9 cm; facteur de déchet 0.0028
- pose: mt23ppb031 Vis en laiton 21/35 mm; facteur de déchet 0.01

## Ressources

**mt22aap022d** U Cadre en bois massif, pour porte d'armoire à deux vantaux de 215 cm de hauteur, avec éléments de fixation
Données techniques: Coût énergétique 1896.088 MJ; Émission de CO2 -25.461 kg; Code CED 17 02 01; Masse de l'élément 13.9 kg; Volume 0.012636 m3
Déchets:
- emballage: re170203 Plastique. (composant de déchet); quantité 0.082 kg; Code CED 17 02 03; Masse de l'élément 1 kg; Volume 0.001667 m3

**mt22ata015pb** m Couvre-joint de MDF, avec finition en mélamine, de couleur blanche, 70x10 mm
Données techniques: Coût énergétique 21.581 MJ; Émission de CO2 0.561 kg; Code CED 17 02 01; Masse de l'élément 0.42 kg; Volume 0.000382 m3
Déchets:
- emballage: re170203 Plastique; quantité 0.08 kg

**mt22pxh040caa** U Porte d'armoire de panneau aggloméré, finition en mélamine, couleur blanche, 215x50x1,9 cm
Données techniques: Coût énergétique 982.522 MJ; Émission de CO2 23.006 kg; Code CED 17 02 01; Masse de l'élément 24.1 kg; Volume 0.021909 m3
Déchets:
- emballage: re150101 Emballages en papier et en carton. (composant de déchet); quantité 0.25 kg; Code CED 15 01 01; Masse de l'élément 1 kg; Volume 0.001333 m3
- emballage: re170203 Plastique; quantité 0.123 kg
- emballage: re170604 Matériaux d'isolation distincts de ceux spécifiés dans les codes 17 06 01 et 17 06 03. (composant de déchet); quantité 0.013 kg; Code CED 17 06 04; Masse de l'élément 1 kg; Volume 0.001667 m3

**mt23hcl010aa** U Jeu de poignée et garniture plaque longue en laiton
Données techniques: Coût énergétique 19.366 MJ; Émission de CO2 1.359 kg
Déchets:
- emballage: re150101 Emballages en papier et en carton; quantité 0.072 kg

**mt23ppb031** U Vis en laiton 21/35 mm
Données techniques: Coût énergétique 1.266 MJ; Émission de CO2 0.086 kg; Code CED 17 04 01; Masse de l'élément 0.0072 kg; Volume 0.000005 m3
Déchets:
- emballage: re150101 Emballages en papier et en carton; quantité 0.001 kg
