# Plancher surélevé sur vide sanitaire, en béton, grande hauteur

- Propriété du fichier: CYPE Ingenieros S.A.
- Format: FIEBDC-3/2016
- Logiciel: Générateur de prix de la construction. CYPE Ingenieros, S.A.
- Date: 24/01/2025
- Zone géographique: Madagascar
- Devise: MGA
- Coûts indirects: 3 %
- Frais généraux: 13 %
- Bénéfice: 6 %
- TVA: 20 %

## G Structure et gros oeuvre

### GB Planchers bas

#### GBC Planchers surélevés

**GBC030** m² Plancher surélevé sur vide sanitaire, en béton, grande hauteur.
Plancher surélévé sur vide sanitaire, en béton armé, grande hauteur, de 100+4 cm de hauteur, sur coffrage perdu de pièces en polypropylène recyclé, appuyé sur des tubes en PVC de 125 mm de diamètre et 85 cm de hauteur, fixés à une matrice de base, réalisé en béton confectionné sur le chantier BCN: CPJ-CEM II/A 32,5 - TP - B 30 - 5/15 - E: 2a - BA - P 18-305, coulage avec des moyens manuels, et treillis soudé 100x250 mm et Ø 5,0-5,0 mm, en acier Fe E 500 comme armature de répartition, placé sur des séparateurs homologués en dalle de compression de 4 cm d'épaisseur; appuyé dans son ensemble sur une base en béton de propreté.
Critère d'évaluation économique: Le prix ne comprend pas la couche de béton de propreté.
Inclut: Implantation. Mise en place de la matrice de base. Mise en place des tubes. Découpe des pièces. Mise en place et montage des pièces. Réalisation des orifices de passage des installations. Mise en place des éléments de réservation pour le passage des installations. Mise en place du treillis soudé. Préparation du béton. Coulage, extension et vibrage du béton. Réglage et nivellement de la dalle de compression. Séchage du béton.
Critère pour le métré: Surface mesurée selon documentation graphique du Projet.
Critère pour le mémoire: On mesurera la surface réellement exécutée selon les spécifications du Projet, en déduisant la surface occupée par les poteaux situés dans le périmètre.

| Code | U | Désignation | Quantité | Prix | Montant |
|---|---|---|---|---|---|
| mt07cid030a | m² | Coffrage perdu avec pièces en polypropylène recyclé, de 58x58x15 cm, à disposer sur des tubes en PVC, sur une matrice de base, pour planchers surélévés grande hauteur sur vide sanitaire. (matériau) | 1.05 | 143319 | 150484.950 |
| mt36tit010ha | m | Tube en PVC, série B, de 125 mm de diamètre et 3,2 mm d'épaisseur, selon NF EN 1329-1. (matériau) | 2.55 | 40089 | 102226.950 |
| mt07ame100dec | m² | Treillis soudé 100x250 mm, fils porteurs de 5 mm de diamètre et fils de répartition de 5 mm de diamètre, en acier Fe E 500. (matériau) | 1.1 | 15024.2 | 16526.620 |
| mt08var050 | kg | Fil de fer galvanisé pour attacher, de 1,30 mm de diamètre. (matériau) | 0.017 | 9042.4 | 153.721 |
| mt08aaa010a | m³ | Eau. (matériau) | 0.017 | 9042.4 | 153.721 |
| mt01arg000a | m³ | Sable criblé. (matériau) | 0.036 | 133586 | 4809.096 |
| mt01arg001ag | m³ | Gros granulats homogénéisés, de taille maximale 12,5 mm. (matériau) | 0.067 | 144196.6 | 9661.172 |
| mt08cem000a | kg | Ciment gris en sacs. (matériau) | 44.598 | 657 | 29300.886 |
| mt07aco020m | U | Séparateur homologué pour treillis soudé. (matériau) | 1 | 589 | 589.000 |
| mq06vib020 | h | Règle vibrante de 3 m. (matériel) | 0.082 | 19846.4 | 1627.405 |
| mq06hor010 | h | Bétonnière électrique avec une capacité de gâchage de 160 l. (matériel) | 0.057 | 13090.8 | 746.176 |
| mo044 | h | Compagnon professionnel III/CP2 coffreur. (main-d'œuvre) | 0.031 | 7311.86 | 226.668 |
| mo091 | h | Ouvrier professionnel II/OP coffreur. (main-d'œuvre) | 0.031 | 5462.4 | 169.334 |
| mo043 | h | Compagnon professionnel III/CP2 ferrailleur. (main-d'œuvre) | 0.029 | 7311.86 | 212.044 |
| mo090 | h | Ouvrier professionnel II/OP ferrailleur. (main-d'œuvre) | 0.029 | 5462.4 | 158.410 |
| % | % | Frais de chantier des unités d'ouvrage | 2 % | 317046.153 | 6340.923 |
|  |  | Coûts directs |  |  | 323387.076 |

Déchets:
- pose: mt36tit010ha Tube en PVC, série B, de 125 mm de diamètre et 3,2 mm d'épaisseur, selon NF EN 1329-1; facteur de déchet 0.0789538
- pose: mt07ame100dec; facteur de déchet 0.0223935
- pose: mt08var050 Fil de fer galvanisé pour attacher, de 1,30 mm de diamètre; facteur de déchet 0.0038
- pose: mt01arg000a Sable criblé; facteur de déchet 0.003
- pose: mt01arg001ag Gros granulats homogénéisés, de taille maximale 12,5 mm; facteur de déchet 0.00658153
- pose: mt08cem000a Ciment gris en sacs; facteur de déchet 0.00756

## Ressources

**mt07cid030a** m² Coffrage perdu avec pièces en polypropylène recyclé
Données techniques: Coût énergétique 55.971 MJ; Émission de CO2 2.105 kg
Déchets:
- emballage: re170201 Bois. (composant de déchet); quantité 0.001 kg; Code CED 17 02 01; Masse de l'élément 1 kg; Volume 0.000909 m3
- emballage: re170203 Plastique. (composant de déchet); quantité 0.002 kg; Code CED 17 02 03; Masse de l'élément 1 kg; Volume 0.001667 m3

**mt36tit010ha** m Tube en PVC, série B, de 125 mm de diamètre et 3,2 mm d'épaisseur, selon NF EN 1329-1
Données techniques: Coût énergétique 137.532 MJ; Émission de CO2 2.620 kg; Code CED 17 02 03; Masse de l'élément 1.84 kg; Volume 0.003067 m3
Déchets:
- emballage: re150101 Emballages en papier et en carton. (composant de déchet); quantité 0.018 kg; Code CED 15 01 01; Masse de l'élément 1 kg; Volume 0.001333 m3
- emballage: re170201 Bois; quantité 0.052 kg
- emballage: re170203 Plastique; quantité 0.003 kg

**mt07ame100dec** m² Treillis soudé 100x250 mm
Données techniques: Coût énergétique 114.684 MJ; Émission de CO2 0.039 kg; Code CED 17 04 05; Masse de l'élément 3.881 kg; Volume 0.001848 m3

**mt08var050** kg Fil de fer galvanisé pour attacher, de 1,30 mm de diamètre
Données techniques: Coût énergétique 25.100 MJ; Émission de CO2 2.560 kg; Code CED 17 04 05; Masse de l'élément 1 kg; Volume 0.000476 m3

**mt08aaa010a** m³ Eau
Données techniques: Coût énergétique 60.000 MJ; Émission de CO2 30.000 kg

**mt01arg000a** m³ Sable criblé
Données techniques: Coût énergétique 146.250 MJ; Émission de CO2 7.800 kg; Code CED 01 04 09; Masse de l'élément 1950 kg; Volume 1.21875 m3

**mt01arg001ag** m³ Gros granulats homogénéisés, de taille maximale 12,5 mm
Données techniques: Coût énergétique 146.250 MJ; Émission de CO2 7.800 kg; Code CED 01 04 08; Masse de l'élément 1950 kg; Volume 1.3 m3

**mt08cem000a** kg Ciment gris en sacs
Données techniques: Coût énergétique 4.210 MJ; Émission de CO2 0.734 kg; Code CED 17 01 01; Masse de l'élément 1 kg; Volume 0.000667 m3
Déchets:
- emballage: re150101 Emballages en papier et en carton; quantité 0.014 kg
- emballage: re170201 Bois; quantité 0.001 kg
- emballage: re170203 Plastique; quantité 0.003 kg

**mt07aco020m** U Séparateur homologué pour treillis soudé
Données techniques: Coût énergétique 1.105 MJ; Émission de CO2 0.114 kg
Déchets:
- emballage: re150101 Emballages en papier et en carton; quantité 0.072 kg
