# Linteau en acier laminé simple

- Propriété du fichier: CYPE Ingenieros S.A.
- Format: FIEBDC-3/2016
- Logiciel: Générateur de prix de la construction. CYPE Ingenieros, S.A.
- Date: 24/01/2025
- Zone géographique: Madagascar
- Devise: MGA
- Coûts indirects: 3 %
- Frais généraux: 13 %
- Bénéfice: 6 %
- TVA: 20 %

## G Structure et gros oeuvre

### GL Linteaux

#### GLA Acier

**GLA010** m Linteau en acier laminé simple.
Linteau formé d'un profilé en acier NF EN 10025 S275JR, laminé à chaud, constitué d'une pièce simple de la série IPN 80, finition avec couche d'impression anticorrosion par application de deux couches, coupé sur mesure et mis en oeuvre sur des platines d'appui. Comprend les platines avec couche d'impression anticorrosion, placées sur les jambages de l'ouverture pour appui du linteau.
Inclut: Nettoyage et préparation du plan d'appui. Implantation et marquage des axes. Mise en place des platines. Mise en place et fixation provisoire des poitrails. Aplomb et nivellement.
Critère pour le métré: Longueur mesurée selon documentation graphique du Projet, y compris les connexions aux appuis.
Critère pour le mémoire: On mesurera la longueur réellement exécutée selon les spécifications du Projet, y compris les appuis.

| Code | U | Désignation | Quantité | Prix | Montant |
|---|---|---|---|---|---|
| mt07ala110aa | m | Profilé en acier NF EN 10025 S275JR, série IPN 80, laminé à chaud, pour applications structurales. Travaillé et monté en atelier, à placer sur site. (matériau) | 1 | 80115.6 | 80115.600 |
| mt07ala011j | kg | Platine en acier laminé NF EN 10025 S275JR, pour applications structurales. Travaillée et montée en atelier, à placer sur site. (matériau) | 0.4 | 16273.4 | 6509.360 |
| mt27pfi010 | l | Impression à séchage rapide, formulée avec résines alkydiques modifiées et phosphate de zinc. (matériau) | 0.06 | 34450.8 | 2067.048 |
| mo020 | h | Compagnon professionnel III/CP2 construction. (main-d'œuvre) | 0.11 | 7025.96 | 772.856 |
| mo113 | h | Ouvrier d'exécution I/OE1 construction. (main-d'œuvre) | 0.11 | 5059.97 | 556.597 |
| % | % | Frais de chantier des unités d'ouvrage | 2 % | 90021.461 | 1800.429 |
|  |  | Coûts directs |  |  | 91821.890 |

Déchets:
- pose: mt07ala110aa; facteur de déchet 0.015
- pose: mt07ala011j; facteur de déchet 0.0045
- pose: mt27pfi010 Impression à séchage rapide, formulée avec résines alkydiques modifiées et phosphate de zinc; facteur de déchet 0.06

## Ressources

**mt07ala110aa** m Profilé en acier NF EN 10025 S275JR
Données techniques: Coût énergétique 58.489 MJ; Émission de CO2 3.035 kg; Code CED 17 04 05; Masse de l'élément 5.95 kg; Volume 0.002833 m3

**mt07ala011j** kg Platine en acier laminé NF EN 10025 S275JR
Données techniques: Coût énergétique 9.830 MJ; Émission de CO2 0.510 kg; Code CED 17 04 05; Masse de l'élément 1 kg; Volume 0.000476 m3

**mt27pfi010** l Impression à séchage rapide, formulée avec résines alkydiques modifiées et phosphate de zinc
Données techniques: Coût énergétique 114.556 MJ; Émission de CO2 4.598 kg; Code CED 17 09 04; Masse de l'élément 1.406 kg; Volume 0.000937 m3
Déchets:
- emballage: re150104 Emballages métalliques. (composant de déchet); quantité 0.042 kg; Code CED 15 01 04; Masse de l'élément 1 kg; Volume 0.001667 m3
