# Essai ultrasonique sur pieux

- Propriété du fichier: CYPE Ingenieros S.A.
- Format: FIEBDC-3/2016
- Logiciel: Générateur de prix de la construction. CYPE Ingenieros, S.A.
- Date: 24/01/2025
- Zone géographique: Madagascar
- Devise: MGA
- Coûts indirects: 3 %
- Frais généraux: 13 %
- Bénéfice: 6 %
- TVA: 20 %

## Q Contrôle de qualité et essais

### QI Fondations

#### QIP Pieux

**QIP020** U Essai ultrasonique sur pieux.
Essai ultrasonique à réaliser sur chantier, sur un pieu d'entre 120 et 150 cm de diamètre, pour la détermination de son intégrité structurale selon l'ASTM D6760.
Inclut: Déplacement sur chantier. Réalisation des essais. Rédaction d'un rapport des résultats des essais réalisés.
Critère pour le métré: Essai à réaliser, selon documentation du Plan de contrôle de qualité.

| Code | U | Désignation | Quantité | Prix | Montant |
|---|---|---|---|---|---|
| mt49pil020c | U | Essai ultrasonique pour vérifier l'intégrité structurale d'un pieu d'entre 120 et 150 cm de diamètre selon ASTM D6760, y compris instrumentation préalable avec quatre tubes en acier, six diagraphies, le déplacement au site et le rapport des résultats. (matériau) | 1 | 3459433.2 | 3459433.200 |
| % | % | Frais de chantier des unités d'ouvrage | 2 % | 3459433.200 | 69188.664 |
|  |  | Coûts directs |  |  | 3528621.864 |
