# Luminaire pour une gaine tête de lit d'hôpital. Installation en surface

- Propriété du fichier: CYPE Ingenieros S.A.
- Format: FIEBDC-3/2016
- Logiciel: Générateur de prix de la construction. CYPE Ingenieros, S.A.
- Date: 24/01/2025
- Zone géographique: Madagascar
- Devise: MGA
- Coûts indirects: 3 %
- Frais généraux: 13 %
- Bénéfice: 6 %
- TVA: 20 %

## T Équipements techniques

### TE Éclairage

#### TEI Équipements intérieurs

**TEI060** U Luminaire pour une gaine tête de lit d'hôpital. Installation en surface.
Luminaire rectangulaire pour une gaine tête de lit d'hôpital, en aluminium extrudé, finition thermo-émaillée, de couleur RAL 9006, non réglable, de 206x966x74 mm, avec lampe LED, température de couleur 4000 K, de 14 W, à lumière directe, lampe LED, température de couleur 4000 K, de 20 W, à lumière indirecte, optique constitué de deux réflecteurs intérieurs de couleur blanche, diffuseurs de polycarbonate, indice de reproduction chromatique supérieure à 80, flux lumineux 1100 lumens à lumière directe, flux lumineux 2000 lumens à lumière indirecte, alimentation à 220/240 V et 50-60 Hz, degré de protection IP40. Installation en surface.
Inclut: Implantation. Montage, connexion et contrôle de son bon fonctionnement.
Critère pour le métré: Nombre d'unités prévues, selon documentation graphique du Projet.
Critère pour le mémoire: On mesurera le nombre d'unités réellement exécutées selon les spécifications du Projet.

| Code | U | Désignation | Quantité | Prix | Montant |
|---|---|---|---|---|---|
| mt34lle190a | U | Luminaire rectangulaire pour une gaine tête de lit d'hôpital, en aluminium extrudé, finition thermo-émaillée, de couleur RAL 9006, non réglable, de 206x966x74 mm, avec lampe LED, température de couleur 4000 K, de 14 W, à lumière directe, lampe LED, température de couleur 4000 K, de 20 W, à lumière indirecte, optique constitué de deux réflecteurs intérieurs de couleur blanche, diffuseurs de polycarbonate, indice de reproduction chromatique supérieure à 80, flux lumineux 1100 lumens à lumière directe, flux lumineux 2000 lumens à lumière indirecte, alimentation à 220/240 V et 50-60 Hz, degré de protection IP40. (matériau) | 1 | 4650210.2 | 4650210.200 |
| mo003 | h | Compagnon professionnel III/CP2 électricien. (main-d'œuvre) | 0.308 | 7220.62 | 2223.951 |
| mo102 | h | Ouvrier professionnel II/OP électricien. (main-d'œuvre) | 0.308 | 5242.18 | 1614.591 |
| % | % | Frais de chantier des unités d'ouvrage | 2 % | 4654048.742 | 93080.975 |
|  |  | Coûts directs |  |  | 4747129.717 |

## Ressources

**mt34lle190a** U Luminaire rectangulaire pour une gaine tête de lit d'hôpital
Données techniques: Coût énergétique 788.184 MJ; Émission de CO2 49.011 kg
Déchets:
- emballage: re150101 Emballages en papier et en carton. (composant de déchet); quantité 0.7 kg; Code CED 15 01 01; Masse de l'élément 1 kg; Volume 0.001333 m3
- emballage: re170201 Bois. (composant de déchet); quantité 0.17 kg; Code CED 17 02 01; Masse de l'élément 1 kg; Volume 0.000909 m3
- emballage: re170203 Plastique. (composant de déchet); quantité 0.015 kg; Code CED 17 02 03; Masse de l'élément 1 kg; Volume 0.001667 m3
