# Escalier de secours

- Propriété du fichier: CYPE Ingenieros S.A.
- Format: FIEBDC-3/2016
- Logiciel: Générateur de prix de la construction. CYPE Ingenieros, S.A.
- Date: 24/01/2025
- Zone géographique: Madagascar
- Devise: MGA
- Coûts indirects: 3 %
- Frais généraux: 13 %
- Bénéfice: 6 %
- TVA: 20 %

## T Équipements techniques

### TI Protections contre les incendies

#### TIU Escaliers de secours

**TIU010** U Escalier de secours.
Escalier métallique de secours situé à l'extérieur du bâtiment, composé de limons et paliers, pour 7 étages, de hauteur maximale d'étage 3 m, droit et à deux volées droites, avec une largeur utile de 1 pour une charge d'exploitation de 400 kg/m², Euroclasse A1 de réaction au feu, selon NF EN 13501-1, élaborée en atelier et montée in situ via des assemblages soudés. Composé de: FONDATION en béton armé, réalisée avec béton confectionné sur le chantier BCN: CPJ-CEM II/A 32,5 - TP - B 30 - 15/25 - E: 2a - BA - P 18-305, coulage avec des moyens manuels et acier Fe E 500, avec une quantité approximative de 50 kg/m³, bétonnée sur couche de béton de propreté, au fond de l'excavation préalablement réalisée. STRUCTURE métallique de profilés d'acier S 275 JR laminé à chaud, constituée de deux supports intermédiaires avec profilés HEB, une poutre limon avec profilés IPE et une poutre console pour support de la poutre de palier avec profilés HEB. MARCHES ET PALIER de tôle larmée en acier galvanisé, de 3 mm d'épaisseur et RAMPE de 1,10 m de hauteur, à tube en acier laminé à froid, de 40x20x1,5 mm et 20x20x1,5 mm, mise en place dans tout son périmètre et dans la trémie de l'escalier. Comprend les plaques d'ancrage à la fondation et à la structure du bâtiment, les pièces spéciales et les épointages.
Critère d'évaluation économique: Le prix ne comprend pas l'excavation des fondations. Le prix comprend le ferraillage de l'armature et la pose en coffrage ou sur site, mais il ne comprend pas le coffrage.
Inclut: Réalisation de la couche de béton de propreté. Mise en place de l'armature avec des séparateurs homologués. Préparation du béton. Coulage et compactage du béton. Couronnement et arase de la fondation avec les plaques d'ancrage. Séchage du béton. Implantation et marquage des axes des poteaux métalliques. Découpe et ajustement des pièces. Levage et présentation des poutres. Aplomb. Résolution des unions à la base de la fondation. Réglage de la pièce et ajustement des unions. Vérification finale de l'aplomb. Unions au bâtiment. Réalisation des rencontres spéciales et des arrêts. Application de deux couches d'impression anticorrosion.
Critère pour le métré: Nombre d'unités prévues, selon documentation graphique du Projet.
Critère pour le mémoire: On mesurera le nombre d'unités réellement exécutées selon les spécifications du Projet.

| Code | U | Désignation | Quantité | Prix | Montant |
|---|---|---|---|---|---|
| mt10hmf040qabg | m³ | Béton non armé prêt à l'emploi BCN: CPJ-CEM II/A 32,5 - P - B 16 - 15/25 - E: 1 - NA - P 18-305. (matériau) | 1.05 | 504987.2 | 530236.560 |
| mt08aaa010a | m³ | Eau. (matériau) | 1.208 | 9042.4 | 10923.219 |
| mt01arg000a | m³ | Sable criblé. (matériau) | 2.57 | 133586 | 343316.020 |
| mt01arg001ar | m³ | Gros granulats homogénéisés, de taille maximale 15/25 mm. (matériau) | 4.824 | 142658 | 688182.192 |
| mt08cem000a | kg | Ciment gris en sacs. (matériau) | 3086.6 | 657 | 2027896.200 |
| mt07aco020a | U | Séparateur homologué pour fondations. (matériau) | 48.8 | 1009.6 | 49268.480 |
| mt07aco055e | kg | Barres en acier haute adhérence, Fe E 500, de divers diamètres. (matériau) | 50 | 6260 | 313000.000 |
| mt41esc010a | U | Module d'escalier métallique de secours, droit et avec deux volées droites par étage de 3 m de hauteur maximum, avec une largeur utile de 1 m, pour une charge d'exploitation de 400 kg/m², Euroclasse A1 de réaction au feu, selon NF EN 13501-1, composé de: structure métallique de profilés d'acier S 275 JR laminé à chaud, constituée de deux supports intermédiaires avec profilés HEB, une poutre limon avec profilés IPE et une poutre console pour support de la poutre de palier avec profilés HEB; marches et palier de tôle larmée en acier galvanisé, de 3 mm d'épaisseur; et rampe, de 1,10 m de hauteur, à tube en acier laminé à froid, de 40x20x1,5 mm et 20x20x1,5 mm, mise en place dans tout son périmètre et dans la trémie de l'escalier; avec préparation des surfaces au degré SA21/2 selon NF EN ISO 8501-1 et application postérieure de deux couches d'apprêt d'une épaisseur minimale de film sec de 30 microns par couche; élaboré en atelier. (matériau) | 7 | 21818286.199999999 | 152728003.400 |
| mt07ala010deb | kg | Acier laminé NF EN 10025 S275JR, en profilés laminés à chaud, pièces simples, pour applications structurales, finition avec impression antioxydante. Travaillé et monté en atelier, à placer avec assemblages soudés sur site. (matériau) | 70 | 10339.2 | 723744.000 |
| mt27pfi010 | l | Impression à séchage rapide, formulée avec résines alkydiques modifiées et phosphate de zinc. (matériau) | 24.5 | 34450.8 | 844044.600 |
| mq07gte010a | h | Grue autopropulsée à bras télescopique avec une capacité d'élévation de 12 t et 20 m de hauteur maximale de travail. (matériel) | 9.8 | 208239.2 | 2040744.160 |
| mq06hor010 | h | Bétonnière électrique avec une capacité de gâchage de 160 l. (matériel) | 4.026 | 13090.8 | 52703.561 |
| mq08sol020 | h | Équipement et éléments auxiliaires pour soudure électrique. (matériel) | 20 | 12992.2 | 259844.000 |
| mo043 | h | Compagnon professionnel III/CP2 ferrailleur. (main-d'œuvre) | 0.197 | 7311.86 | 1440.436 |
| mo090 | h | Ouvrier professionnel II/OP ferrailleur. (main-d'œuvre) | 0.295 | 5462.4 | 1611.408 |
| mo113 | h | Ouvrier d'exécution I/OE1 construction. (main-d'œuvre) | 7.883 | 5059.97 | 39887.744 |
| mo112 | h | Ouvrier d'exécution I/OE2 construction. (main-d'œuvre) | 8.258 | 5143.96 | 42478.822 |
| mo045 | h | Compagnon professionnel III/CP2 bétonneur. (main-d'œuvre) | 0.375 | 7311.86 | 2741.948 |
| mo092 | h | Ouvrier professionnel II/OP bétonneur. (main-d'œuvre) | 2.252 | 5462.4 | 12301.325 |
| mo047 | h | Compagnon professionnel III/CP2 charpentier métal. (main-d'œuvre) | 30.153 | 7311.86 | 220474.515 |
| mo094 | h | Ouvrier professionnel II/OP charpentier métal. (main-d'œuvre) | 30.153 | 5462.4 | 164707.747 |
| % | % | Frais de chantier des unités d'ouvrage | 2 % | 161097550.337 | 3221951.007 |
|  |  | Coûts directs |  |  | 164319501.344 |

Déchets:
- pose: mt10hmf040qabg Béton non armé prêt à l'emploi BCN: CPJ-CEM II/A 32,5 - P - B 16 - 15/25 - E: 1 - NA - P 18-305; facteur de déchet 0.0014757
- pose: mt01arg000a Sable criblé; facteur de déchet 0.003
- pose: mt01arg001ar Gros granulats homogénéisés, de taille maximale 15/25 mm; facteur de déchet 0.00662338
- pose: mt08cem000a Ciment gris en sacs; facteur de déchet 0.00756
- pose: mt07aco055e Barres en acier haute adhérence, Fe E 500, de divers diamètres; facteur de déchet 0.0075
- pose: mt41esc010a; facteur de déchet 0.006
- pose: mt07ala010deb; facteur de déchet 0.0045
- pose: mt27pfi010 Impression à séchage rapide, formulée avec résines alkydiques modifiées et phosphate de zinc; facteur de déchet 0.06

## Ressources

**mt10hmf040qabg** m³ Béton non armé prêt à l'emploi BCN: CPJ-CEM II/A 32,5 - P - B 16 - 15/25 - E: 1 - NA - P 18-305
Données techniques: Coût énergétique 1840.000 MJ; Émission de CO2 230.000 kg; Code CED 17 01 01; Masse de l'élément 2300 kg; Volume 1.533333 m3

**mt08aaa010a** m³ Eau
Données techniques: Coût énergétique 60.000 MJ; Émission de CO2 30.000 kg

**mt01arg000a** m³ Sable criblé
Données techniques: Coût énergétique 146.250 MJ; Émission de CO2 7.800 kg; Code CED 01 04 09; Masse de l'élément 1950 kg; Volume 1.21875 m3

**mt01arg001ar** m³ Gros granulats homogénéisés, de taille maximale 15/25 mm
Données techniques: Coût énergétique 146.250 MJ; Émission de CO2 7.800 kg; Code CED 01 04 08; Masse de l'élément 1950 kg; Volume 1.3 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique. (composant de déchet); quantité 0.003 kg; Code CED 17 02 03; Masse de l'élément 1 kg; Volume 0.001667 m3

**mt07aco020a** U Séparateur homologué pour fondations
Données techniques: Coût énergétique 1.105 MJ; Émission de CO2 0.114 kg
Déchets:
- emballage: re150101 Emballages en papier et en carton; quantité 0.072 kg

**mt07aco055e** kg Barres en acier haute adhérence, Fe E 500, de divers diamètres
Données techniques: Coût énergétique 9.830 MJ; Émission de CO2 0.510 kg; Code CED 17 04 05; Masse de l'élément 1 kg; Volume 0.000476 m3

**mt41esc010a** U Module d'escalier métallique de secours
Données techniques: Coût énergétique 20755.005 MJ; Émission de CO2 1076.802 kg; Code CED 17 04 05; Masse de l'élément 2111 kg; Volume 1.005238 m3
Déchets:
- emballage: re170203 Plastique; quantité 0.04 kg

**mt07ala010deb** kg Acier laminé NF EN 10025 S275JR
Données techniques: Coût énergétique 9.830 MJ; Émission de CO2 0.510 kg; Code CED 17 04 05; Masse de l'élément 1 kg; Volume 0.000476 m3

**mt27pfi010** l Impression à séchage rapide, formulée avec résines alkydiques modifiées et phosphate de zinc
Données techniques: Coût énergétique 114.556 MJ; Émission de CO2 4.598 kg; Code CED 17 09 04; Masse de l'élément 1.406 kg; Volume 0.000937 m3
Déchets:
- emballage: re150104 Emballages métalliques. (composant de déchet); quantité 0.042 kg; Code CED 15 01 04; Masse de l'élément 1 kg; Volume 0.001667 m3
