# Tuyauterie pour alimentation en eau potable, enterrée

- Propriété du fichier: CYPE Ingenieros S.A.
- Format: FIEBDC-3/2016
- Logiciel: Générateur de prix de la construction. CYPE Ingenieros, S.A.
- Date: 24/01/2025
- Zone géographique: Madagascar
- Devise: MGA
- Coûts indirects: 3 %
- Frais généraux: 13 %
- Bénéfice: 6 %
- TVA: 20 %

## T Équipements techniques

### TP Installations de distribution de l'eau

#### TPT Tubes d'alimentation

**TPT020** m Tuyauterie pour alimentation en eau potable, enterrée.
Tuyauterie pour l'alimentation en eau potable, enterrée, formée de tube en acier galvanisé étiré sans soudure, série M, de 1 1/4" DN 32 mm de diamètre et 3,2 mm d'épaisseur, mis en place sur lit de sable de 10 cm d'épaisseur, dans le fond de la tranchée préalablement excavée, dûment compactée et nivelée avec une pilonneuse vibrante à guidage manuel, remblai latéral compacté et remblai postérieur avec le même sable jusqu'à 10 cm au-dessus de la génératrice supérieure de la tuyauterie. Comprend la protection de la tuyauterie métallique avec un ruban anticorrosion, les accessoires et les pièces spéciales.
Critère d'évaluation économique: Le prix ne comprend ni l'excavation ni le remblai de l'arrière.
Inclut: Implantation et tracé. Suppression des terres lâches du fond de l'excavation. Déversement du sable dans le fond de la tranchée. Mise en place du ruban anticorrosion dans la tuyauterie. Mise en place de la tuyauterie. Exécution du remblai enveloppe.
Critère pour le métré: Longueur mesurée selon documentation graphique du Projet.
Critère pour le mémoire: On mesurera la longueur réellement exécutée selon les spécifications du Projet.

| Code | U | Désignation | Quantité | Prix | Montant |
|---|---|---|---|---|---|
| mt01ara010a | m³ | Sable avec granulométrie de 0 à 5 mm de diamètre, propre. (matériau) | 0.092 | 75865 | 6979.580 |
| mt08tag015eg | m | Tube en acier galvanisé étiré sans soudure, série M, de 1 1/4" DN 32 mm de diamètre et 3,2 mm d'épaisseur, selon NF EN 10255, avec le prix augmenté de 30% pour cause d'accessoires et pièces spéciales. (matériau) | 1 | 130481.2 | 130481.200 |
| mt08tap010a | m | Ruban anticorrosion, de 5 cm de largeur, pour la protection des matériaux métalliques enterrés, selon DIN 30672. (matériau) | 4.01 | 4566.8 | 18312.868 |
| mo020 | h | Compagnon professionnel III/CP2 construction. (main-d'œuvre) | 0.089 | 7025.96 | 625.310 |
| mo113 | h | Ouvrier d'exécution I/OE1 construction. (main-d'œuvre) | 0.089 | 5059.97 | 450.337 |
| mo008 | h | Compagnon professionnel III/CP2 plombier. (main-d'œuvre) | 0.295 | 7220.62 | 2130.083 |
| mo107 | h | Ouvrier professionnel II/OP plombier. (main-d'œuvre) | 0.295 | 5242.18 | 1546.443 |
| % | % | Frais de chantier des unités d'ouvrage | 2 % | 160525.821 | 3210.516 |
|  |  | Coûts directs |  |  | 163736.337 |

Déchets:
- pose: mt01ara010a Sable avec granulométrie de 0 à 5 mm de diamètre, propre; facteur de déchet 0.003
- pose: mt08tag015eg; facteur de déchet 0.0314135

## Ressources

**mt01ara010a** m³ Sable avec granulométrie de 0 à 5 mm de diamètre, propre
Données techniques: Coût énergétique 146.250 MJ; Émission de CO2 7.800 kg; Code CED 01 04 09; Masse de l'élément 1950 kg; Volume 1.21875 m3

**mt08tag015eg** m Tube en acier galvanisé étiré sans soudure
Données techniques: Coût énergétique 79.616 MJ; Émission de CO2 7.930 kg; Code CED 17 04 05; Masse de l'élément 3.1 kg; Volume 0.001476 m3
Déchets:
- emballage: re170201 Bois. (composant de déchet); quantité 0.011 kg; Code CED 17 02 01; Masse de l'élément 1 kg; Volume 0.000909 m3
- emballage: re170203 Plastique. (composant de déchet); quantité 0.003 kg; Code CED 17 02 03; Masse de l'élément 1 kg; Volume 0.001667 m3
