# Batterie

- Propriété du fichier: CYPE Ingenieros S.A.
- Format: FIEBDC-3/2016
- Logiciel: Générateur de prix de la construction. CYPE Ingenieros, S.A.
- Date: 24/01/2025
- Zone géographique: Madagascar
- Devise: MGA
- Coûts indirects: 3 %
- Frais généraux: 13 %
- Bénéfice: 6 %
- TVA: 20 %

## T Équipements techniques

### TS Systèmes de sécurité

#### TST Batteries

**TST010** U Batterie.
Batterie rechargeable de plomb-acide de 12 V et 2,2 Ah, de 178x60x35 mm.
Inclut: Mise en place de la batterie. Connexion et contrôle de son bon fonctionnement.
Critère pour le métré: Nombre d'unités prévues, selon documentation graphique du Projet.
Critère pour le mémoire: On mesurera le nombre d'unités réellement exécutées selon les spécifications du Projet.

| Code | U | Désignation | Quantité | Prix | Montant |
|---|---|---|---|---|---|
| mt41ing120a | U | Batterie rechargeable de plomb-acide de 12 V et 2,2 Ah, de 178x60x35 mm. (matériau) | 1 | 118352.8 | 118352.800 |
| mo006 | h | Compagnon professionnel III/CP2 installateur de réseaux et d'équipements de détection et de sécurité. (main-d'œuvre) | 0.025 | 7220.62 | 180.516 |
| mo105 | h | Ouvrier professionnel II/OP installateur de réseaux et d'équipements de détection et de sécurité. (main-d'œuvre) | 0.025 | 5242.18 | 131.055 |
| % | % | Frais de chantier des unités d'ouvrage | 2 % | 118664.371 | 2373.287 |
|  |  | Coûts directs |  |  | 121037.658 |
