# Solution antigivrante

- Propriété du fichier: CYPE Ingenieros S.A.
- Format: FIEBDC-3/2016
- Logiciel: Générateur de prix de la construction. CYPE Ingenieros, S.A.
- Date: 24/01/2025
- Zone géographique: Madagascar
- Devise: MGA
- Coûts indirects: 3 %
- Frais généraux: 13 %
- Bénéfice: 6 %
- TVA: 20 %

## T Équipements techniques

### TV Climatisation et ventilation

#### TVS Géothermie

**TVS110** l Solution antigivrante.
Solution antigivrante eau-méthanol, concentration de dégivrant pur à 25%, pour remplissage d'un circuit d'installation de géothermie.
Critère pour le métré: Volume estimé en fonction des caractéristiques de l'installation.
Critère pour le mémoire: On mesurera le volume réellement fourni selon les spécifications du Projet.

| Code | U | Désignation | Quantité | Prix | Montant |
|---|---|---|---|---|---|
| mt37sge100e | l | Solution antigivrante eau-méthanol, concentration de dégivrant pur à 25%, pour remplissage d'un circuit d'installation de géothermie. (matériau) | 1 | 33015.4 | 33015.400 |
| % | % | Frais de chantier des unités d'ouvrage | 2 % | 33015.400 | 660.308 |
|  |  | Coûts directs |  |  | 33675.708 |
