# Capteur géothermique horizontal

- Propriété du fichier: CYPE Ingenieros S.A.
- Format: FIEBDC-3/2016
- Logiciel: Générateur de prix de la construction. CYPE Ingenieros, S.A.
- Date: 24/01/2025
- Zone géographique: Madagascar
- Devise: MGA
- Coûts indirects: 3 %
- Frais généraux: 13 %
- Bénéfice: 6 %
- TVA: 20 %

## T Équipements techniques

### TV Climatisation et ventilation

#### TVS Géothermie

**TVS050** m² Capteur géothermique horizontal.
Capteur géothermique horizontal, constitué tube en polyéthylène PE 100, de 20 mm de diamètre extérieur et 2 mm d'épaisseur, SDR11, PN=16 atm, mis en place avec une séparation de 50 cm entre eux, sur lit de sable de 0 à 5 mm de diamètre et remblai postérieur avec le même matériau, épaisseur totale de la couche 20 cm. Ne comprend pas l'excavation ni remblai postérieur proprement dit de l'excavation. Comprend les accessoires et les pièces spéciales. Totalement monté, connecté et testé.
Inclut: Suppression des terres lâches du fond de l'excavation. Implantation du parcours des tuyaux, des accessoires et des pièces spéciales. Étendu sur le lit de sable. Mise en place de tuyauteries, d'accessoires et de pièces spéciales. Exécution du remplissage avec du sable.
Critère pour le métré: Surface mesurée selon documentation graphique du Projet.
Critère pour le mémoire: On mesurera la surface réellement exécutée selon les spécifications du Projet.

| Code | U | Désignation | Quantité | Prix | Montant |
|---|---|---|---|---|---|
| mt01ara010a | m³ | Sable avec granulométrie de 0 à 5 mm de diamètre, propre. (matériau) | 0.2 | 75865 | 15173.000 |
| mt37tpa100ac | m | Tube en polyéthylène PE 100, de 20 mm de diamètre extérieur et 2 mm d'épaisseur, SDR11, PN=16 atm, selon NF EN 12201-2, avec le prix augmenté de 10% pour cause d'accessoires et pièces spéciales. (matériau) | 2 | 5526.4 | 11052.800 |
| mo004 | h | Compagnon professionnel III/CP2 chauffagiste. (main-d'œuvre) | 0.098 | 7220.62 | 707.621 |
| mo103 | h | Ouvrier professionnel II/OP chauffagiste. (main-d'œuvre) | 0.098 | 5242.18 | 513.734 |
| % | % | Frais de chantier des unités d'ouvrage | 2 % | 27447.155 | 548.943 |
|  |  | Coûts directs |  |  | 27996.098 |

Déchets:
- pose: mt01ara010a Sable avec granulométrie de 0 à 5 mm de diamètre, propre; facteur de déchet 0.003
- pose: mt37tpa100ac; facteur de déchet 0.044

## Ressources

**mt01ara010a** m³ Sable avec granulométrie de 0 à 5 mm de diamètre, propre
Données techniques: Coût énergétique 146.250 MJ; Émission de CO2 7.800 kg; Code CED 01 04 09; Masse de l'élément 1950 kg; Volume 1.21875 m3

**mt37tpa100ac** m Tube en polyéthylène PE 100
Données techniques: Coût énergétique 21.878 MJ; Émission de CO2 0.509 kg; Code CED 17 02 03; Masse de l'élément 0.12 kg; Volume 0.0002 m3
Déchets:
- emballage: re170201 Bois. (composant de déchet); quantité 0.04 kg; Code CED 17 02 01; Masse de l'élément 1 kg; Volume 0.000909 m3
