# Épierrement du terrain

- Propriété du fichier: CYPE INGENIEROS, S.A.
- Format: FIEBDC-3/2002
- Zone géographique: Madagascar
- Devise: MGA
- Coûts indirects: 3.00 %
- Frais généraux: 13.00 %
- Bénéfice: 6.00 %
- TVA: 20.00 %

## L Espaces verts

### LT Préparation du terrain

#### LTS Travail du sol

**LTS010** m² Épierrement du terrain.
Épierrement du terrain lâche avec présence de pierres sur 10% de sa surface, avec des moyens manuels.
Critère d'évaluation économique: Le prix ne comprend pas le transport.
Inclut: Récupération de pierres. Entassement de pierres. Charge des pierres dans le camion ou la benne.
Critère pour le métré: Surface mesurée en projection horizontale, selon documentation graphique du Projet.
Critère pour le mémoire: On mesurera, en projection horizontale, la surface réellement exécutée selon les spécifications du Projet.

| Code | U | Désignation | Quantité | Prix | Montant |
|---|---|---|---|---|---|
| mo115 | h | Ouvrier jardinier. (main-d'œuvre) | 0.081 | 5059.97 | 409.86 |
| mo040 | h | Compagnon professionnel III/CP2 jardinier. (main-d'œuvre) | 0.007 | 7025.96 | 49.18 |
| % | % | Frais de chantier des unités d'ouvrage | 2 % | 459.04 | 9.18 |
|  |  | Coûts directs |  |  | 468.22 |
