# Enclos pour chiens

- Propriété du fichier: CYPE INGENIEROS, S.A.
- Format: FIEBDC-3/2002
- Zone géographique: Madagascar
- Devise: MGA
- Coûts indirects: 3.00 %
- Frais généraux: 13.00 %
- Bénéfice: 6.00 %
- TVA: 20.00 %

## M Mobilier urbain

### MC Aménagements canins

#### MCP Propreté canine

**MCP030** m Enclos pour chiens.
Enclos pour chiens, de 0,80 m de hauteur, constitué de poteaux verticaux, deux traverses horizontales et socle en bois de pin sylvestre, traité en autoclave, terminée avec un vernis protecteur, et panneaux verticaux en bois avec extrémités et bords arrondis, avec visserie en acier galvanisé, cachée et protégée avec des caches-vis de sécurité, fixée à une surface support.
Critère d'évaluation économique: Le prix ne comprend pas la surface support.
Inclut: Implantation. Fixation de l'élément.
Critère pour le métré: Longueur mesurée selon documentation graphique du Projet, en déduisant la largeur de passage des portes et des portails.
Critère pour le mémoire: On mesurera la longueur réellement exécutée selon les spécifications du Projet, en déduisant la largeur de passage des portes et des portails.

| Code | U | Désignation | Quantité | Prix | Montant |
|---|---|---|---|---|---|
| mt50spl105b | U | Fixation composée d'une cheville chimique, d'une rondelle et d'une vis en acier. (matériau) | 4.000 | 41813.94 | 167255.76 |
| mt52moc030a | m | Enclos pour chiens, de 0,80 m de hauteur, constitué de poteaux verticaux, deux traverses horizontales et socle en bois de pin sylvestre, traité en autoclave, terminée avec un vernis protecteur, et panneaux verticaux en bois avec extrémités et bords arrondis, avec visserie en acier galvanisé, cachée et protégée avec des caches-vis de sécurité, y compris éléments de fixation. (matériau) | 1.000 | 903386.19 | 903386.19 |
| op00tal010 |  | Perceuse. | 1.000 | 0.00 | 0.00 |
| op00ato010 |  | Tournevis. | 1.000 | 0.00 | 0.00 |
| mo041 | h | Compagnon professionnel III/CP2 VRD espaces publics. (main-d'œuvre) | 0.406 | 7025.96 | 2852.54 |
| mo087 | h | Ouvrier professionnel II/OP VRD espaces publics. (main-d'œuvre) | 0.406 | 5251.76 | 2132.21 |
| % | % | Frais de chantier des unités d'ouvrage | 2 % | 1075626.70 | 21512.53 |
|  |  | Coûts directs |  |  | 1097139.23 |
