# Poteau Pipican

- Propriété du fichier: CYPE INGENIEROS, S.A.
- Format: FIEBDC-3/2002
- Zone géographique: Madagascar
- Devise: MGA
- Coûts indirects: 3.00 %
- Frais généraux: 13.00 %
- Bénéfice: 6.00 %
- TVA: 20.00 %

## M Mobilier urbain

### MC Aménagements canins

#### MCP Propreté canine

**MCP050** U Poteau Pipican.
Poteau pipican en bois de pin Suède traité en autoclave, avec classe d'emploi 4, selon NF EN 335, de 150 cm de hauteur et 10 cm de diamètre, fixé à une base de béton BCN: CPJ-CEM II/A 32,5 - P - B 20 - 15/25 - E: 1 - NA - P 18-305 avec éléments d'ancrage.
Critère d'évaluation économique: Le prix comprend l'excavation.
Inclut: Implantation. Excavation avec des moyens manuels. Bétonnage de la base d'appui. Montage. Suppression et nettoyage du matériau excédant.
Critère pour le métré: Nombre d'unités prévues, selon documentation graphique du Projet.
Critère pour le mémoire: On mesurera le nombre d'unités réellement exécutées selon les spécifications du Projet.

| Code | U | Désignation | Quantité | Prix | Montant |
|---|---|---|---|---|---|
| mt52moc050 | U | Poteau pipican en bois de pin Suède traité en autoclave, avec classe d'emploi 4, selon NF EN 335, de 150 cm de hauteur et 10 cm de diamètre, y compris les boulons d'ancrage. (matériau) | 1.000 | 1488534.18 | 1488534.18 |
| mt10hmf040qaed | m³ | Béton non armé prêt à l'emploi BCN: CPJ-CEM II/A 32,5 - TP - B 20 - 15/25 - E: 1 - NA - P 18-305. (matériau) | 0.100 | 592733.17 | 59273.32 |
| mo041 | h | Compagnon professionnel III/CP2 VRD espaces publics. (main-d'œuvre) | 0.812 | 7025.96 | 5705.08 |
| mo087 | h | Ouvrier professionnel II/OP VRD espaces publics. (main-d'œuvre) | 0.812 | 5251.76 | 4264.43 |
| % | % | Frais de chantier des unités d'ouvrage | 2 % | 1557777.01 | 31155.54 |
|  |  | Coûts directs |  |  | 1588932.55 |
